# KA Setterich_Erneuerung Gasspeicher_Gasreinigung
Angebotsaufforderung (GAEB DA XML 3.2, DA83)
Projekt: 657_1
Währung: EUR
Erstellt mit: GXML Toolbox V3.3 R20220330, ORCA AVA 25.0.5 - Professional Edition 25.00.05, 17.11.2025

## Baubeschreibung
Baubeschreibung

1. Veranlassung
Der Wasserverband Eifel-Rur (WVER) betreibt in Baesweiler im Ortsteil Setterich die Kläranlage Baesweiler-Setterich mit einer Ausbaugröße von 50.000 EW.

Im Rahmen der hier vorliegenden Ausschreibung soll der vorhandene Niederdruck-Trockengasbehälter aufgrund seines Alters erneuert werden. Die Erneuerung des Gasspeichers beeinhaltet ebenfalls die Erneuerung des Vorschachtes mit Kondensatabscheidung. Zusätzlich wird zum Schutz des vorhandenen BHKWs eine Gasreinigung als Aktivkohlefiltration errichtet.
Es sind folgende Arbeiten in den Gewerken Bautechnik, Maschinentechnik und Elektrotechnik vorgesehen:

- Demontage des alten Gasspeichers
- Abbruch des alten Gasspeicherfundamentes
- Errichtung und Betrieb bauzeitlicher Gasspeicher
- Errichtung eines neuen Gaspeichers mit Fundament und Vorschacht
- Errichtung einer Gasreinigung als Aktivkohlefiltration

2. Leistungsaufteilung
Die Gesamtleistung zur Erneuerung des Gasspeichers und der Errichtung einer Gasreingung sind in drei Lose aufgeteilt:

- Los 1: Bautechnik (nicht Inhalt des vorliegenden Leistungsverzeichnisses)
- Los 2: Maschinentechnik (Inhalt dieser Ausschreibung)
- Los 3: Elektrotechnik (nicht Bestandteil der vorliegenden Ausschreibung)

3. Baustelle
Die Baustelle liegt auf dem Gelände der Kläranlage Baesweiler-Setterich.

Anschrift der Baustelle:
Kläranlage Baesweiler-Setterich
Am Klärwerk,
52499 Baesweiler

Zufahrt:
Die Zufahrt zur Kläranlage erfolgt von der Straße Am Klärwerk aus.

Strom- und Wasseranschlüsse:
Stromanschlüsse (32 A) und Trinkwasseranschlüsse stehen in 50 m Entfernung vom Baufeld zur Verfügung.

## Hinweis Bautagesberichte
Hinweis Bautagesberichte

Der AN ist zur täglichen Führung von Bautagesberichten verpflichtet. Die Bautagesberichte sollen Stand und Fortschritt der Bauarbeiten und bemerkenswerte Ereignisse des Bauablaufs lückenlos festhalten. Die Bautagesberichte sind vom Verfasser mit Datum und Unterschrift zu versehen
und dem AG wöchentlich zu übergeben.

## Hinweis Schweißen Rohrleitungen Edelstahl
Hinweis Schweißarbeiten Rohrleitungen Edelstahl

Für die schweißtechnische Verarbeitung dürfen nur geprüfte Schweißer zum Einsatz kommen. Hierzu muss ein geeignetes Prüfzertifikat für den Schweißer vorgelegt werden; hierzu zählen z.B. ein gültiges Schweißprüfzeugnis nach DIN EN 287-1 für das geforderte Schweißverfahren oder ein Schweißer-Zertifikat nach DIN EN ISO 9606-1.
Das ausführende Unternehmen muss die schweißtechnischen Qualitätsanforderungen nach DIN EN ISO 3834-1 bis DIN EN ISO 3834-4 erfüllen oder eine andere Art der Qualitätssicherung nachweisen können.

Bei der Handhabung von nichtrostenden Stählen gelten allgemein folgende Forderungen:
Trennung bei der Lagerung und Verarbeitung der nichtrostenden Stähle von Normalstahl oder unlegierten Stählen (andernfalls Bildung von Fremdrost, Flugrost); Vermeidung von jedwedem Kontakt mit unlegierten oder niedriglegierten Stählen (Auflage- und Spannelemente, Anschlagmittel, Bürsten usw.);

Zur Qualitätssicherung sollen ausschließlich Schweißverfahren unter Verwendung von Schutzgas zur Anwendung kommen.

Folgende organisatorische Maßnahmen zur weiteren Qualitätssicherung sind durch den AN durchzuführen: - Schweißaufsicht,
- Dokumentation der durchgeführten Schweißarbeiten jedes Schweißers,
- visuelle Prüfung von Schweißnähten.

Für die Beurteilung der Schweißnahtqualität gilt DIN EN ISO 5817. Als geforderte Schweißnahtqualität wird die Bewertungsgruppe C vereinbart.

## Hinweis Plan- und Anlagenverzeichnis
Hinweis Plan- und Anlagenverzeichnis

Folgende Unterlagen sind dem Leistungsverzeichnis beigefügt:
- Ausschreibungspläne
- Rahmenterminplan
- Lastenheft
- Datenpunktliste

## 02 Maschinentechnische Leistungen

### Titel 01 Werkplanung, Inbetriebnahmen, Dokumentation

#### Bereich 01.01 Werkplanung, weitere vorbereitende Arbeiten

**01.01.10 Zuarbeitung SiGeKo**
*** Pauschalposition
Der AG bestellt für die beauftragten Leistungen einen Koordinator gemäß § 3 BaustellV. Der AN ist diesbezüglich verpflichtet, alle Leistungen und Angaben zu erbringen, die seitens des AN für die Erfüllung der Arbeiten des SiGeKos und für dessen Erstellung eines SiGe-Plans gemäß Baustellenverordnung erforderlich sind. Hierzu zählen insbesondere:
- Sicherheitsunterweisung ausfüllen und unterschreiben,
- Unternehmensstruktur, Betriebsstruktur und Tätigkeiten darstellen,
- Ermittlung und Beurteilung vorh. Gefährdungen § 5 ArbSchG sowie gewerksspezifische Gefährdungsanalyse des Unternehmers § 6 ArbSchG (Pflicht zur Dokumentation),
- Vorlage der Dokumentation der persönlichen Sicherheitsbelehrung der Mitarbeiter (formloses Schreiben),
- Vorlage der Ersthelferbescheinigungen (Kopie),
- Meldepflicht bei Bauleitung oder Koordinator über
  - Unterweisung nach UVV und SiGE-Plan für Arbeitnehmer, die auf der Baustelle erstmals ihre Arbeit aufnehmen,
  - Arbeitsunfälle und Verletzungen auf dem Baustellengelände,
  - beschädigte Schutzeinrichtungen im Verkehrsbereich,
- Angaben über die Anzahl der Mitarbeiter auf der Baustelle,
- Angaben über voraussichtlich verwendete Gefahrstoffe bzw. Betriebsstoffe sowie Angaben zur Lagerung voraussichtlich verwendeter Gefahr- bzw. Betriebsstoffe (Arbeitsanweisung bzw. Sicherheitsdatenblatt),
- Prüfnachweise der vorgesehenen elektr. Geräte gem. DGUV Vorschrift 3,
- Vorlage der Betriebserlaubnisse und Eignungsnachweise der Fahrer Kran, Bagger u.ä.,
- Maschinenliste / Geräteliste,
- Montageanweisung, Arbeitsanweisung, Abbruchanweisung (bei Bedarf).

Der AN verpflichtet sich zur kooperativen Zusammenarbeit mit dem durch den AG beauftragten SiGeKo. Die Koordination durch den SiGeKo entbindet den AN nicht von der erforderlichen Fürsorge- und Überwachungspflicht der Beschäftigten. Ebenso trägt der AN die Überwachungspflicht für die durch ihn beauftragten Nachunternehmer.
Menge: 1,000 psch

**01.01.20 Werkplanung**
*** Pauschalposition
Vollständige Projektierung und Werkstatt- und Montageplanung für den Leistungsumfang des Auftragnehmers für die Anlagenbereiche
- prov. Gasspeicher
- Gasspeicher
- Gasreinigung mit Gasdruckerhöhung
- erdverlegte Faulgasleitung

auf Grundlage der freigegebenen Ausführungsunterlagen sowie der Vorgaben des Leistungsverzeichnisses.

Die Projektierung und Werkstatt- und Montageplanung für die Maschinentechnische Ausrüstung umfasst im Wesentlichen:

Erstellung von örtlichen Aufmaßen;

Erstellung der ausführungsreifen Konstruktionen;

Erstellung von Konstruktions- und Detailzeichnungen;

Festlegung der Rohrleitungshalterungen und Auflager;

Erstellung von prüffähigen statischen Nachweisen für den Gasspeicher.
Detaillierte technische Spezifizierung für den gesamten Leistungsumfang;

Komplette Auslegung und Dimensionierung einschl. sämtlicher erforderlichen Berechnungen;

Erstellung der R&I-Fließbilder (auf Grundlage und im Detaillierungsgrad der R&I-Fließbilder der Ausführungsplanung);

Zusammenstellung der für die bauseitigen weiterzuführenden Anschlussarbeiten (Planung und Ausführung der Schalt- und Steuerschränke, SPS-Steuerung) erforderlichen Angaben und Unterlagen:

Risikobeurteilung nach EN ISO 13849-1 mit Festlegung der erforderlichen Performance-Level für die einzelnen Maschinen
(als Vorgabe für die Ausführung der Not-Abschaltungen durch den AN EMSR-Technik);

Anschluss- und Klemmenpläne;

Betriebsmittel-Datenliste über alle elektrisch anzuschließenden Betriebsmittel mit den Daten Leistungsbedarf, Spannungsversorgung, Anlaufart, Überwachungseinrichtungen, ATEX-Zulassung, Prozessanschluss etc. sowie alle weiteren Angaben, die für einen ordnungsgemäßen Anschluss der Aggregate erforderlich sind.

Umfassende und detaillierte Funktionsbeschreibungen zur bauseitigen Realisierung aller automatischen Steuer- / Regel- und Überwachungsfunktionen einschl. Vorgabe der Inbetriebnahmewerte für die Parameter (bswp. Schaltpunkte, Laufzeiten etc.) unter Berücksichtigung des freigegebenen Ausführungs-Lastenhefts.

Der Auftragnehmer erklärt sich mit der Angebotsabgabe ausdrücklich damit einverstanden, dass die Angaben und Unterlagen vom Auftraggeber an Dritte weitergegeben werden (soweit dies für die Anschlussarbeiten erforderlich ist).

Zusammenstellung der für die bauseitigen bautechnischen Leistungen erforderlichen Angaben und Unterlagen:

- Abmessungen erforderlicher Aussparungen
- Abmessungen Maschinenfundamente
- Lastangaben

Die vollständigen Unterlagen sind spätestens 60 Arbeitstage nach Auftragserteilung zur Freigabe zu übergeben.
Die vollständigen Angaben und Unterlagen für die weiterzuführenden elektrotechnischen Anschlussarbeiten sowie für die bautechnischen Arbeiten müssen bereits vorab innerhalb von 30 Arbeitstagen nach Auftragserteilung vorgelegt werden.
Die vollständigen Angaben und Unterlagen zur Auslösung der Bestellung von zeitkritischen Komponenten müssen ebenfalls bereits vorab innerhalb von 30 Arbeitstagen nach Auftragserteilung vorgelegt werden.
Die Übergabe der Unterlagen erfolgt digital im Originaldateiformat und im PDF-Format.
Menge: 1,000 psch

#### Bereich 01.02 Inbetriebnahme

**01.02.10 Teilnahme an der Leistungsfeststellung**
*** Pauschalposition
Teilnahme der Projektleitung des AN an der Leistungsfeststellung für den gesamten Leistungsumfang des AN (Maschinentechnik und enthaltende Elektrotechnik) für den gesamten Anlagenbereich.

Die Leistungsfeststellung erfolgt durch die Fachbauleitung des Ingenieurbüros im Zuge einer Ortsbegehung der Anlagenbereiche. Ziel ist die Feststellung der vertragsgemäßen Errichtung hinsichtlich Vollständigkeit und optische Beurteilung des Liefer-/Leistungsumfangs. Die Leistungsfeststellung wird durch die Fachbauleitung in einem Protokoll dokumentiert.

Falls im Zuge der Leistungsfeststellung wesentliche Restarbeiten festgestellt werden, ist nach Erledigung der Restarbeiten eine gemeinsame Nachbegehung durch die Fachbauleitung unter Teilnahme der Projektleitung des AN durchzuführen (ohne zusätzliche Vergütung).

Ein Gefahrenübergang und die Anerkennung vertragsgemäßer Leistung (zugesagte Eigenschaften und Garantien) ist mit der Leistungsfeststellung nicht verbunden.

Erforderliche Vorleistungen des AN für die Durchführung der Leistungsfeststellung sind:
- Erfolgte Beschriftung/Beschilderung der Leitungen, Aggregate und Armaturen
- Vorlage der Protokolle der Druckprüfungen
Menge: 1,000 psch

**01.02.20 Funktionsprüfung, Hand-Ebene**
*** Pauschalposition
Funktionsprüfung auf Hand-Ebene für den gesamten Leistungsumfang des AN (Maschinentechnik und enthaltende Elektrotechnik).

Funktionsprüfung vorbereiten, durchführen und dokumentieren.

- Drehrichtungsprüfung der Antriebe
- Öffnen und Schließen der Armaturen
- Einstellung von Endlagen
- Einstellung der Schutzeinrichtungen
- Parametrierung von Messeinrichtungen

Die Funktionsprüfung erfolgt nach elektrischem Anschluss auf Hand-Ebene.

Voraussetzung für die Durchführung der Funktionsprüfung ist die erfolgte Leistungsfeststellung.

Die Funktionsprüfung muss gemeinsam mit den AN EMSR-Technik erfolgen.

Alle Prüfungen sind in Protokollen zu dokumentieren. Die Protokolle sind dem AG vor Inbetriebnahme zu übergeben. Mindestumfang Protokolle:
- Verbraucher/Messeinrichtung mit Klartextbez. u. AKZ
- Auflistung der durchgeführten Prüfungen
- Datum, Name Prüfer, Unterschrift Prüfer
Menge: 1,000 psch

**01.02.30 Signalprüfung**
*** Pauschalposition
Signalprüfung für den gesamten Leistungsumfang des AN (Maschinentechnik und enthaltende Elektrotechnik).

 Signalprüfung vorbereiten, durchführen und dokumentieren.

- Signalprüfung gemäß Datenpunktlisten
- Prüfung der Abschalt-, Steuer- und Regelfunktionen gemäß Pflichtenhefte (ohne Medium)

Die Signalprüfung erfolgt nach Einspielen der Programme auf SPS- und PLS-Ebene.

Voraussetzung für die Durchführung der Signalprüfung ist die erfolgte Funktionsprüfung auf Hand-Ebene.

Die Signalprüfung muss gemeinsam mit den AN EMSR-Technik und dem AN Prozessleittechnik erfolgen.

Alle Prüfungen sind in Protokollen zu dokumentieren. Die Protokolle sind dem AG vor Inbetriebnahme zu übergeben. Mindestumfang Protokolle:
- Verbraucher/Messeinrichtung mit Klartextbez. u. AKZ
- Auflistung der durchgeführten Prüfungen
- Datum, Name Prüfer, Unterschrift Prüfer
Menge: 1,000 psch

**01.02.40 Technische Dokumentation**
*** Pauschalposition
Erstellung der Technischen Dokumentation für den gesamten Leistungsumfang des AN (Maschinentechnik und enthaltende Elektrotechnik):

Die Unterlagen umfassen im Wesentlichen folgenden Inhalt:

Werk-/Montagepläne in revidierter Fassung (as-build);

R&I-Fließbilder in revidierter Fassung (as-build);

Statische Berechnungen;

Auslegungen und Bemessungen;

Prüfprotokolle (bspw. Druckprüfungen);

Dokumentation der elektrischen Antriebe, Armaturen und Aggregate:
Technisches Datenblatt;
Vollständige Herstellerdokumentation für die unvollständigen Maschinen gemäß Maschinenrichtlinie bzw. ProdSG mit folgendem Inhalt (soweit zutreffend):
Risikobeurteilung;
Montage- und Betriebsanleitung;
Einbauerklärung;
Konformitätserklärung nach 2006/95/EG Anhang III Abs. B
(Niederspannungsrichtlinie);
ATEX-Unterlagen;
Auslegungs- und Berechnungsunterlagen;
Schnittbild/ Explosionszeichnung;
Wartungsanleitung und -plan;
Schmierplan einschl. Schmiermittelliste;

Ersatz- und Verschleißteilliste;

Die Auflistung der Ersatz- und Verschleißteile für die gelieferten Aggregate ist zudem als Übersichtsliste mit allen für die Beschaffung erforderlichen informationen nach Vorgabe in EDV-Form (DOC- oder XLS-Format) zu erstellen.

Zudem ist eine Inspektions- und Wartungsliste als Übersicht nach Vorgabe in EDV-Form (DOC- oder XLS-Format) zu erstellen.

Dokumentationsumfang der Elektrotechnik:

Plan Potentialausgleich/Erdungsanlagen mit Messprotokoll;
Aufbaupläne der Schaltanlagen;
Ansichtszeichnung der Schaltschrankfront;
Stromlaufpläne vollständig;
Klemmenpläne vollständig;
Kabellisten vollständig;
Gerätelisten mit herstellerspezifischen Datenblättern mit Angabe der Bauteilbezeichnungen im Stromlaufplan mit allen Wartungs-, Einstell- und sonstigen Servicearbeitsanleitungen;
Eintrag aller Einstelldaten der Schutzorgane, z.B. Motorschutzschalter in den Stromlaufplan;
Dokumentation Frequenzumrichter-Parametrierung;
Kurzbeschreibung für die Bedienung der Gesamtanlage;
Pflichtenhefte;
Prüfprotokolle der Datenpunkttests.

Sämtliche vorgenannten Unterlagen sind dem Auftraggeber 3-fach auf Papier in Ordnern und 1-fach auf Datenträger (MS-Office, PDF-Format, DXF-/DWG-Formate für Zeichungen) zu übergeben.

Stromlaufpläne sind im Dateiformat EPLAN, mind. Version P8-2023 zu übergeben.

Alle Unterlagen sind komplett in deutscher Sprache zu liefern.

Eine Revision der Unterlagen ist einzukalkulieren.

Die Übergabe der Unterlagen ist mittels unterschriebenem Lieferschein zu dokumentieren.
Menge: 1,000 psch

**01.02.50 Einweisung**
*** Pauschalposition
Einweisung des Betriebspersonals der Kläranlage für den gesamten Leistungsumfang des AN (Maschinentechnik und enthaltende Elektrotechnik).

Einweisung vorbereiten, durchführen und dokumentieren.

Die Einweisung in Betrieb und Wartung muss dem Personal die Fähigkeit vermitteln, die Anlagen selbständig betreiben zu können.

Voraussetzung für die Durchführung der Einweisung ist die erfolgte Leistungsfeststellung und Funktionsprüfung für diese Anlagenbereiche.

Für die Anlagenbereiche ist von 2 Schulungs- / Einweisungstagen auszugehen (innerhalb von einer Kalenderwoche).

Die Einweisung ist in einem Protokoll zu dokumentieren. Das Protokoll ist dem AG vor der Inbetriebnahme zu übergeben. Die Übergabe des Protokoll ist Voraussetzung für die Inbetriebnahme.

Einzukalkulieren sind sämtliche für die Durchführung der Einweisung erforderlichen Kosten (Personal-, Reise-, Materialkosten, etc.).

Die Termine sind rechtzeitig mit der Fachbauleitung und dem AG in Zuge der Baubesprechungen abzustimmen.
Menge: 1,000 psch

**01.02.60 Druckprüfung Klärgassystem**
*** Pauschalposition
Vor der Inbetriebnahme des Klärgassystems ist durch den AN eine Druckprüfung (Druckmessverfahren mit Luft B3) gemäß DVGW G 469 durchzuführen und regelwerkskonform zu dokumentieren. Über das Ergebnis der Druckprüfung ist durch den Fachkundigen Aufsichtsführenden des AN unmittelbar nach der Prüfung eine Abnahmebescheinigung auszustellen. In der Abnahmebescheinigung ist zu bestätigen, dass durch die Ergebnisse der Druckprüfung keine Einwände gegen den Betrieb des Klärgassystems vorliegen.

Die Klärgasleitungen sind nach den Bestimmungen des DVGW Arbeitsblattes G 465-2 in Betrieb zu nehmen.

Die Druckprüfung muss zwingend in Anwesenheit des AG erfolgen. Anderenfalls wird die Druckprüfung nicht anerkannt.

Beschreibung des Klärgassystems:
Rohrleitungen vollständig in Edelstahl, W.-Nr. 1.4571, DA 88,9 bis DA 54,0;

Abschnitte:
Erdverlegte Klärgasleitung vom Faulbehälter zum Gasbehälter DA 88,9, Länge ca. 40 m;

Erdverlegte Klärgasleitung vom Gasbehälter durch Vorschacht DA 88,9 einsch. Kondensatentnahme bis Schnittstelle Bestand am Betriebsgebäude, Länge ca. 15 m;

Rohrleitungen A-Kohle Filter DA 54,0;
Verbindungsleitung A-Kohle Filter, Gaskühlung, Gasverdichter zum BHKW und Heizkessel, Länge ca. 20 m;
Menge: 1,000 psch

**01.02.70 Nass-Inbetriebnahme**
*** Pauschalposition
Nass-Inbetriebnahme für den gesamten Leistungsumfang des AN (Maschinentechnik und enthaltende Elektrotechnik).

Nass-Inbetriebnahme vorbereiten, durchführen und dokumentieren.

Anforderungen / Leistungsumfang der Inbetriebnahme:

Inbetriebnahme der Einzelaggregate und Messstellen mit Medium unter Beteiligung der Hersteller der Hauptkomponenten;

Durchführung von Testläufen und Überprüfen aller mechanischen und elektrischen Einrichtungen und Anlagenteile sowie aller geplanten Betriebszustände gemäß Pflichtenheft mit Medium unter Beteiligung der Hersteller der Hauptkomponenten;

Optimierung der Automatikfunktionen unter Beteiligung der Hersteller der Hauptkomponenten;

Voraussetzung für die Durchführung der Nass-Inbetriebnahme ist die erfolgte Einweisung.

Die Nass-Inbetriebnahme muss gemeinsam mit dem AN EMSR-Technik und dem Betrieb erfolgen.

Alle Prüfungen sind in Protokollen zu dokumentieren. Die Protokolle sind dem AG vor Inbetriebnahme zu übergeben. Mindestumfang Protokolle:
- Verbraucher/Messeinrichtung mit Klartextbez. u. AKZ
- Auflistung der durchgeführten Prüfungen
- Dokumentation der optimierten Parameter
- Datum, Name Prüfer, Unterschrift Prüfer
Menge: 1,000 psch

**01.02.80 4-wöchiger Probebetrieb**
*** Pauschalposition
Probebetrieb für den gesamten Leistungsumfang des AN (Maschinentechnik und enthaltende Elektrotechnik).

Probebetrieb vorbereiten, durchführen und dokumentieren.

Der Probebetrieb beginnt unmittelbar nach erfolgter Nass-Inbetriebnahme. Die Dauer des Probebetriebs beträgt 4 Wochen.

Während dieses Zeitraums obliegt die Verantwortung für den Betrieb der Anlagenbereiche dem AN. Der Probebetrieb hat den Nachweis der vollkommenen Betriebstüchtigkeit und Funktionsfähigkeit der Lieferungen und Installationen sowie insbesondere der Steuer- und Regel-funktionen zu erbringen.

Nach Störungen, die durch den AN zu vertreten sind, ist der 4-wöchige Probebetrieb von neuem zu beginnen. Die Aufwendungen gehen in diesem Fall zu Lasten des AN. Die Störungsbeseitigung erfolgt durch den AN.

Der Probebetrieb ist in einem Protokoll zu dokumentieren.
Das Protokoll ist dem AG unverzüglich nach Abschluss des Probebetriebs zu übergeben.
Menge: 1,000 psch

### Titel 02 Provisorien

#### Bereich 02.01 prov. Gasspeicher

**02.01.10 Bereitstellung bauzeitlicher Mietgasbehälter 50 m³**
*** Pauschalposition
Bereitstellung eines Trockengasspeicher in Niederdruckbetriebsweise als geschweißter oder geschraubter Behälter mit Gasmembran, Herstellung des Systemdrucks mit einer einstellbaren Platte oder Wanne, in liegender zylindrischer Ausführung mit zugehörigem Blitzschutz als Mietgasbehälter.

im Wesentlichen bestehend aus:
- Mietgasbehälter
- Zeigerlatte
- 4 Endschalter (elektrisches Signal)
- hydraulische Überdrucksicherung
- Erdungsanschluss
- Kondensatablass

Die Gasspeicher dient zur Zwischenspeicherung von Klärgas.  Das Gas wird aus dem Faulbehälter dem Gasspeicher zugeführt und dort zwischengespeichert.

Die Bereitstellung umfasst
- Antransport
- betriebsbereite Montage
- Prüfungen vor der Inbetriebnahme
- Inbetriebnahme
- vollständiger Rückbau
- Abtransport

Die Werkplanung und die Vorhaltung des Mietgasbehälters werden in separaten LV-Positionen vergütet.

Technische Daten:
- Speichervolumen: 50 m3
- Anschluss Gasleitung DN 80, falls Anschluss  DN 80 nicht vorliegt ist eine Reduzierung/Aufweitung auf DN 80 vorzusehen
- Maximaler Höhe: ca. 4,0 m
- Maximale Länge: ca. 8,0 m
- Betriebsdruck: 30 mbar (ü)
- Abblasdruck Überdrucksicherung: 35 mbar (ü)

Aufstellort:
- Aufstellhöhe: 107,15 m NHN
- Aufstellort: 52499 Baesweiler
- Erdbebenzone 3
- Untergrundklasse S
- Windzone: 2
- Schneelastzone: 1
- Aufstellung auf Stahlplatten mit darunterliegender Schottertragschicht

Die Höhenstandsmessung des Mietgasbehälter wird bauseits ans PLS der Kläranlage angebunden zur Steuerung des BHKWs und der Heizung.

Die Notgasfackel wird wie im Bestand bauseits an die Höhenstandsmessung des Mietgasbehälters angeschlossen um bei einer Überfüllung des Behälters das Klärgas abzubrennen.
Menge: 1,000 psch

**02.01.20 Vorhaltung Mietgasbehälter**
Kompletter bauzeitlicher Mietgasbehälter wie vor beschrieben vorhalten,
Abrechnung über Monate,
Abrechnung ab erfolger Herstellung und Inbetriebnahmebereitschaft,
Abrechnung bis zur Freimeldung durch den AG (Freigabe zum Rückbau des bauzeitlichen Gasbehälters).
Menge: 12,000 Mona

**02.01.30 Errichtung prov. Gasanschlussleitung**
*** Pauschalposition
Errichtung und Anschluss des bauzeitlichen Gasspeichers an vorhandene Klärgasleitung DN 80, Werkstoff PE 100, herstellen, unterhalten, beseitigen.

Einzukalkulieren:
2 Stl Trennschnitte PE-Leitung DN 80
Anschluss T-Stück DN 80 1.4571 1.4571 mit 2 Muffen an PE-Leitung DN 80
Leitung DN 80, Werkstoff 1.4571 oder gleichwertig,
Leitungslänge ca. 20 m,
einschl. 2 Stk. Inertisierungsnaschluss 1" mit Kugelhahn,
einschl. ca. 5 St. Rohrbögen,
einschl. weiterer Formstücke,
einschl. Rohrhalterungen,
einschl. Anschuss an bauz. Gasspeicher.

Erforderliche Erdarbeiten werden durch den AN Bautechnik ausgeführt.
Menge: 1,000 psch

**02.01.40 Trennschnitt und Verschluss Gasleitung Gasspeicher**
*** Pauschalposition
Trennschnitt und Verschluss der erdverlegten Bestandsklärgasleitung DN 80 Werkstoff 1.4571 vor dem Gasspeicher Vorschacht herstellen

Einzukalkulieren:
1 Stk. Trennschnitt DN 80 1.4571
verschlossenes Rohrleitungsstück DN 80, 1.4571
Gasdichte Muffe zur Befestigung Rohrleitungsstück DN 80 mit Bestandsleitung DN 80, 1.4571

Erforderliche Erdarbeiten werden durch den AN Bautechnik ausgeführt.
Menge: 1,000 psch

**02.01.50 Inertgas (Stickstoff) zur Spülung Bestandsklärgasleitung**
*** Pauschalposition
Inertgas (Stickstoff) zur Spülung Bestandsklärgasleitung
in Druckgasflaschen liefern und
Klärgasleitung bis zu Erreichen einer inerten
Atmosphäre (min. 5 facher Volumenaustausch) spülen.
Zum Anschluss prov. Gasspeicher.

- Lage: Bestandsklärgasleitung, Gasleitungen Faulbehälter zum Gasmessraum
-Inertisierungsanschluss Faulbehälter ca. 1,50 m ü.GOK
-Inertisierungsanschluss Gasmessraum ca. 1,50 m ü.GOK

Spülung der Gasleitung vom Faulbehälter bis zum Gasmessraum.
zu spülende Leitungslängen
- Bestand Klärgasleitung DN 80, Werkstoff PE 100: ca. 80 m
Menge: 1,000 psch

**02.01.60 Druckprüfung Klärgasleitung**
*** Pauschalposition
Vor der Inbetriebnahme des bauzeitlichen Gasspeichers ist durch den AN für den bauzeitlichen Gasspeichers eine Druckprüfung (Druckmessverfahren mit Luft B3) gemäß DVGW G 469 durchzuführen und regelwerkskonform zu dokumentieren. Über das Ergebnis der Druckprüfung ist durch den Fachkundigen Aufsichtsführenden des AN unmittelbar nach der Prüfung eine Abnahmebescheinigung auszustellen und dem AG zu übergeben. In der Abnahmebescheinigung ist zu bestätigen, dass durch die Ergebnisse der Druckprüfung keine Einwände gegen den Betrieb des Klärgassystems vorliegen.

Die Klärgasleitungen sind nach den Bestimmungen des DVGW Arbeitsblattes G 465-2 in Betrieb zu nehmen.

Die Druckprüfung muss zwingend in Anwesenheit des AG erfolgen. Anderenfalls wird die Druckprüfung nicht anerkannt.
Menge: 1,000 psch

### Titel 03 Gasspeicherung

#### Bereich 03.01 Demontagearbeiten

*Hinweis: Hinweis Demontagearbeiten*
Die Entsorgung von demontierten werthaltigen Bauteilen erfolgt durch den AG. Als werthaltig sind Bauteile mit einem nenneswerten Metallanteil anzusehen.
Soweit dies nicht explizit in den Demontagepositionen beschrieben wird, sind die folgenden Leistungen durch den AN im Rahmen der Demontagepostion für alle Bauteile zu erbringen, die entsorgt werden:
- Demontage der benannten Bauteile inkl. des wandbündigen Trennens von Befestigungsmaterialien
- Transport der demontierten Bauteile auf dem Kläranlagengelände zu einer zentralen Sammelstelle (Entfernung bis 300 m)
- Zerkleinerung der demontierten Teile auf eine Größe von maximal 5x2 m als Vorbereitung zur Lagerung in einem Container
- Lagerung der demontierten Teile auf der zentralen Sammelstelle, sortiert nach Material
- Einsatz der erforderlichen Krane und Hebezeuge

Während der Demontagearbeiten ist das umliegende Gelände zu schützen.

**03.01.10 Demontage Gasspeicher**
*** Pauschalposition
Vollabbruch Gasspeicher aus verzinktem Stahl. Der Abbruch der Fundamentplatte ist nicht Bestandteil dieser Position.
Der Gasspeicher wird weitesgehend entleert übergeben. Es ist davon auszugehen, dass noch explosive Restgasmengen vorhanden sind.

Die Inertisierung/Spülung des Gasspeichers mit Gasleitung DN80 ca. 2m ist in den Einheitspreis dieser Position mit einzuberechnen.

Die E-Technik wird komplett stromlos übergeben.

Technische Daten Gasspeicher:
-Hersteller: Eisenbau Heilbronn
-Baujahr: 1978
- Durchmesser: 7.900 mm
- Mantelhöhe: 3.300 m
- Stärke Blech: ca. 3 mm
- Stahlteilgewicht: ca. 10,5 to (+ Ballast ca. 15 to)
Konstruktion siehe Anlage zum LV: "Fotos Gasbehälter"

Der Abbruch umfasst den kompletten Behälter einschl. aller Anbauteile wie z.B.:
- Behältermantel incl. Beschichtung
- Behälterdach incl. Beschichtung
- Behälterboden incl. Beschichtung
- Teleskopführung incl. Beschichtung
- Ballastscheibe incl. Ballastbeton incl. Beschichtung
- Membrane
- Membranstützkorsett
- Inhaltsanzeige
- Überfüllsicherungen
- Anschlussstutzen
- Entwässerung
- Leitern und Geländer
- Elektrische Anbauteile wie Füllstandsmessung etc.

Einzukalkulieren sind:
- Demontage, Zerkleinerung und nach Werkstoffen
getrennte Sammlung, zzgl. getrennter Sammlung
von Kabeln und Elektroschrott.
- Transport der demontierten Teile auf dem Klärwerksgelände.
-Werthaltige Materialien transportieren, zerkleinern auf max. 5x2 m Länge und lagern gem. Hinweis Demontagearbeiten
- Fachgerechte Entsorgung von Restmengen an Be-
triebsstoffen aus zu verschrottenden Aggregaten
gemäß den Bestimmungen des WHG.
- Alle anfallenden Entsorgungsgebühren und
Entsorgungsnachweise zur Dokumentation der
fachgerechten Entsorgung.
- Alle erforderlichen Gerüste, Arbeitsbühnen,
Autokrane, Hebezeuge, Werkzeuge etc. zur
Durchführung der Demontagearbeiten.
- Schutz von in Betrieb befindlichen Anlagenteilen
vor Beschädigungen durch die Demontagearbeiten.
Innerhalb des Arbeitsbereiches stehen keine Hebezeuge
zur Verfügung.
- Schutz des umliegenden Erdreichs vor herabfallenden Material von Demontage des Behälters
Menge: 1,000 psch

#### Bereich 03.02 Rohrleitungen

*Hinweis: Gasspeicher oberidische Leitung*

**03.02.20 Rohr DN 80, Werkstoff 1.4571/1.4404**
Geschw. Rohr EN 10217-7,
88,9 x 2,0 mm,
Werkstoff 1.4571/1.4404 oder gleichwertig,
liefern und betriebsbereit montieren.
Menge: 8,000 m

**03.02.30 Passgenaues Ablängen, DN 80, Werkstoff 1.4571/1.4404**
Zulage für das Anfertigen eines Passstücks,
Rohr DN 80 mm, Werkstoff 1.4571/1.4404 oder gleichwertig,
Rohr passgenau ablängen, gerade durchtrennen und für die Anschlussschweißung vorbereiten.
Menge: 9,000 St

**03.02.40 Bogen <= 45°, DN 80, Werkstoff 1.4571/1.4404**
Rohrbogen, geschweißt,
<= 45°,
Bauart 3, r = 1,5 D,
88,9 x 2,0 mm,
Werkstoff 1.4571/1.4404 oder gleichwertig,

als Zulage zu vorgenannter Rohrleitung
liefern und montieren.
Menge: 1,000 St

**03.02.50 Bogen > 45° - 90°, DN 80, Werkstoff 1.4571/1.4404**
Rohrbogen, geschweißt,
> 45° - 90°,
Bauart 3, r = 1,5 D,
88,9 x 2,0 mm,
Werkstoff 1.4571/1.4404 oder gleichwertig,

als Zulage zu vorgenannter Rohrleitung

liefern und betriebsbereit montieren
Menge: 2,000 St

**03.02.60 Einschweißbogen, 90°, DN 80, Werkstoff 1.4571/1.4404, Bauart 3**
Einschweißbogen DN 80, 90°,
88,9 x 2,0 mm,
Bauart 3, r = 1,5 D,
Werkstoff 1.4571/1.4404 oder gleichwertig,
als Zulage liefern und montieren
in Rohr 88,9 x 2,0 mm.
Menge: 2,000 St

**03.02.70 Vorschweißbördel, DN 80, Werkstoff 1.4571/1.4404**
Vorschweißbördel,
88,9 x 2,0 mm,
Werkstoff 1.4571/1.4404 oder gleichwertig,
als Zulage liefern und montieren.
Menge: 12,000 St

**03.02.80 Losflansche, DN 80, Werkstoff 1.4571/1.4404**
Losflansche DN 80, PN 10,
DIN EN 1092-1 TYP 02, mit reduzierter Blattstärke,
Werkstoff 1.4571/1.4404 oder gleichwertig,
als Zulage liefern und montieren.
Menge: 12,000 St

**03.02.90 Schraubverbindung, DN 80, mit Dichtung NBR**
Sätze Verbindungsschrauben,
für Flansch-Verbindungen DN 80, PN 10
mit Muttern, Unterlegscheiben, Dichtungsringen und Dichtungsmitteln,
Material Dichtung NBR oder gleichwertig,
für Vorschweiß- und Losflanschverbindungen,
Stahlteile aus Edelstahl A4 oder gleichwertig,
liefern und montieren.
Menge: 8,000 St

**03.02.100 Kompensator, DN 80, V4A**
Edelstahlkompensator in Mediumsleitung zur Aufnahme von
Spannungen liefern und montieren, als Flanscharmatur.

Werkstoffe:
Bälge: V4A oder gleichwertig
Anschlussflansche: Guss beschichtet oder gleichwertig

Maße eingangsseitig: DN 80 PN 10
Maße ausgangsseitig: DN 80, PN 10

axiale Bewegungsaufnahme: +- 40 mm
laterale Bewegungsaufnahme: +- 40 mm
Druckstufe: min. PN 6

zum Einbau in Gasleitung,

einschl. Befestigung mit aller erforderlichen
Verbindungsmaterialien.
Menge: 2,000 St

**03.02.110 Inertisierungsanschluss 1/2"**
Inertisierungsanschluss 1/2" (DN 15) für
Druckrohrleitungen aus 1.4571/1.4404 oder gleichwertig
mit DVGW-Zulassung zum Betrieb in Gasleitungen
zum Anschluss einer Innengewindes im Wesentlichen
bestehend aus:

- Kugelabsperrhahn (2-teilig, voller Durchgang, V4A oder gleichwertig, beidseitiges Innengewinde)
- Nippel mit Außengewinde 1/2" aus 1.4571/1.4404 oder gleichwertig
- Blinddeckel mit Innengewinde aus 1.4571/1.4404 oder gleichwertig

inkl. Rohrleitungsverbindung liefern und montieren.
Menge: 2,000 St

**03.02.120 Einschweissmuffen, 1/2", Werkstoff 1.4571/1.4404**
Einschweissmuffen, 1/2",
zur Aufnahme von Messinstrumenten,
mit Innen- / Aussengewinde,
einschließlich Kugelhahn mit DVGW-Zulassung,
einschl. Rohr- und Formteile aus Werkstoff 1.4571/1.4404 oder gleichwertig,
liefern und montieren.
Menge: 2,000 St

**03.02.130 Halterungen, Edelstahlkonstruktionen**
Rohrleitungshalterungen und Auflager nach Erfordernis
fertigen, liefern und betriebsfertig montieren.
Ausführung in handelsüblichen Profilen,
Werkstoff 1.4301 oder gleichwertig,
einschl. Kopf- und Fußplatten und Montagematerial,
einschl. Unterlagen aus Neoprene oder gleichwertig,
für Rohrleitungen bis DN 200.
Menge: 10,000 kg

**03.02.140 Inertgas (Stickstoff) zur Spülung Bestandsklärgasleitung**
*** Pauschalposition
Inertgas (Stickstoff) zur Spülung Bestandsklärgasleitung
in Druckgasflaschen liefern und
Klärgasleitung bis zu Erreichen einer inerten
Atmosphäre (min. 5facher Volumenaustausch) spülen.
Zum Anschluss Gasspeicher.

- Lage: Bestandsklärgasleitung, Gasleitungen Faulbehälter zum Gasmessraum
-Inertisierungsanschluss Faulbehälter ca. 1,50 m ü.GOK
-Inertisierungsanschluss Gasmessraum ca. 1,50 m ü.GOK

Spülung der Gasleitung vom Faulbehälter bis zum Gasmessraum.
zu spülende Leitungslängen
- Bestand Klärgasleitung DN 80, Werkstoff PE 100: ca. 80 m
- prov. Klärgasleitung zum prov. Gasspeicher DN 80, Werkstoff 1.4571: ca. 20 m
Menge: 1,000 psch

#### Bereich 03.03 Armaturen

*Hinweis: Gasspeicher oberirdische Leitung*

**03.03.10 Zwischenflanschklappe, Rasterhebel, DN 80, DVGW-Zulassung**
Zwischenflanschklappe, DN 80,
geeignet als Endarmatur, Nenndruck PN 10,
mit DVGW-Zulassung zum Betrieb in Gasleitungen
vollkommen freier Durchgang.

Einbauort: Gasspeicher
Medium: Klärgas
Bedienung: Handhebel
Werkstoffe:
- Gehäuse  EN GJS 400-15
  (GGG 40) oder höherwertig,
  mit Epoxid-Kunststoff-Beschichtung
- Scheibe  V4A oder gleichwertig
- Welle Edelstahl oder gleichwertig
- Dichtung NBR oder gleichwertig

komplett liefern und montieren.

Bieterangaben:
angebotenes Fabrikat: '.........'
angebotener Typ: '.........'
Menge: 5,000 St

**03.03.20 Schieberausbaustück, DN 80, feststellbar, PN 10**
Schieberausbaustück, DN 80, feststellbar, PN 10 zur einfacheren Montage und Demontage von Schiebern und Einbauteilen in Rohrleitungen

Werkstoff:
Gusseisen / Stahl mit allseitiger Epoxidharzbeschichtung (Mindestschichtdicke: 250 µm) oder gleichwertig
Schrauben und Muttern in Edelstahl oder gleichwertig

Druckstufe: PN 10
Dichtung: NBR oder gleichwertig
Längenausgleich: ± 25 mm
Einbau in Gasleitung

komplett liefern und montieren.

Bieterangaben:
Angebotenes Fabrikat / Typ: '.........'
Menge: 2,000 St

#### Bereich 03.04 Aggregate

*Hinweis: Stahlbau*

**03.04.10 Gasspeicher, V = 200 m³**
Trockengasspeicher in Niederdruckbetriebsweise als geschweißter oder geschraubter Behälter mit Gasmembran, Ballastscheibe mit Ballastgewichten für Systemdruck, einer rollengeführten Teleskopführung und Stulpmantel in stehender zylindrischer Ausführung mit zugehörigem Blitzschutz.

Technische Daten:
Speichervolumen: 200 m3
Maximaler Durchmesser: 8,0 m
Maximale Höhe ohne Teleskop: 6 m
Betriebsdruck: 30 mbar (ü)
Abblasdruck Überdrucksicherung: 35 mbar (ü)
Auslegungsdruck der Konstruktion: 50 mbar (ü)

Aufstellort:
Aufstellhöhe: 107,15 m NHN
Aufstellort: 52499 Baesweiler
Erdbebenzone 3
Untergrundklasse S
Windzone: 2
Schneelastzone: 1

Für den Gasspeicher ist im Rahmen der Vorlage der Werksplanung eine prüffähige Statik zu liefern.

Anforderung an geschweißte Behälter
Konstruktion Behälter:
-Zylinder aus geschweißten allseitig beschichteten Stahlplatten
-kegelförmiges Gasspeicherdach aus geschweißten, beschichteten Stahlsegmenten
-Dachkronenring mittig in Dach zur Aufnahme des Teleskoprohres aus Stahl feuerverzinkt
-Boden aus geschweißten, beschichteten Stahlplatten, Gefälle zur Mitte ausgebildet
-Ballastscheibe aus beschichtetem Stahl mit obenliegendem Scheibenstützkorsett
-Membransützkorsett im oberen Gasspeicherraum aus Holz
-Behälterverankerung nach statischen Erfordernissen und Windlasten
-Vakuumsicherung gegen Leersaugen des Behälters
-Korrosionsschutz in gasberührten Teilen für pH-Bereich 2 - 11
-Anschluss für Kondensatentwässerungsleitung DA 60,3, Werkstoff 1.4571 oder gleichwertig  mit Flansch unterhalb Fundamentplatte zum Anschluss Kondensatleitung PE DA 63x3,8 (PE-Leitung siehe eigene Position)
-4 x Erdungsanschluss am Behälter
-1 x Erdungsanschluss Fußplatte Teleskoprohr
-Herstellerprüfbuch mit allen Werksprüf- und Abnahmezertifikate, Bescheinigungen, Herstellertypenschilder
Stahlbau:
-Wand, Dach, Boden und Ballastplatte: Stahl geschweißt, RSt 37-2
-Mindestblechdicke Boden: 5 mm
-Tropfkante zum Schutz der Fundamentplatte an Bodenblech
-Mindestblechdicke Wand, Dach und Ballastscheibe: 4 mm
-Stahlplatten werkseitig grundiert, Zinksilkatbeschichtung oder gleichwertig, min 25 µm
-Nach Montage: Oberflächenschutz im gasberührten Bereich mit 2-komponentiger-Epoxidharzbeschichtung, min 360 µm; im luftberührten Innenraum mit Epoxidharz-Kunstoffkombination, min 200 µm
-Außenanstrich: Primer und Kunstharzbeschichtung, min. 200 µm
-einschl. dauerhafter korrosionsbeständiger Eindichtung Kondensatablass
-mit zugehörigem Blitzschutz

Anforderungen geschraubte Behälter:
Konstruktion Behälter:
-Zylinder aus geschraubten emaillierten oder Edelstahl W-St. 1.4571 oder gleichwertigen Stahlplatten
-kegelförmiges Gasspeicherdach aus geschraubten Stahlsegmenten
-Dachgespärre aus Stahl feuerverzinkt oder Edelstahl, geschraubt und emaillierte Segmente
-Dachkronenring mittig in Dach zur Aufnahme des Teleskoprohres aus Stahl feuerverzinkt
-Boden mit geschweißter Edelstahlplatte ausgelegt
-gasberührte Seite der Ballastscheibe aus V4A Edelstahl oder gleichwertig mit obenliegendem Scheibenstützkorsett
-Membranstützkorsett im oberen Gasspeicherraum aus Holz
-Behälterverankerung nach statischen Erfordernissen und Windlasten
-Vakuumsicherung gegen Leersaugen des Behälters
-Korrosionsschutz in gasberührten Teilen für pH-Bereich 2 - 11
-Anschluss für Kondensatentwässerungsleitung DA 63,0 Werkstoff 1.4571 oder gleichwertig,  mit Flansch unterhalb Fundamentplatte zum Anschluss Kondensatleitung PE DA 63x3,8 (PE-Leitung siehe eigene Position)
-4 x Erdungsanschluss am Behälter
-1 x Erdungsanschluss Fußplatte Teleskoprohr
-Herstellerprüfbuch mit allen Werksprüf- und Abnahmezertifikate, Bescheinigungen, Herstellertypenschilder
Stahlbau:
- Wände: Stahl emailliert oder Edelstahl W-St. 1.4571 oder gleichwertig
- Stärke Email: mind. 260 Mikrometer
- Test der Email bei: 9V bei jedem Panel
- Dichtmasse zum Abdichten der einzelnen Platten: Elastischer 1-Komponenten-Dichtstoff auf Basis Polyurethan
- Dichtungsfuge Fundament zum Gasspeichermantel: Elastischer 1-Komponenten-Dichtstoff auf Basis Polyurethan
- Schrauben feuerverzinkt und PP-überzogen zur Innenseite
- Dach: Edelstahl geschraubt
- Boden: Edelstahl geschweißt, einschl. dauerhafter korrosionsbeständiger Eindichtung Kondensatablass
- Farbton Edelstahl oder RAL nach Festlegung AG
Blitzschutz für geschraubte Behälter:
Koordinierter Blitz- und Überspannungsschutz / Potenzialausgleich für die gelieferten Anlagenteile des Gasspeichers gem. den einschlägigen Vorschriften / Regelwerken der VDE 0185-305 (IEC 62305), VDE 0675-6
(IEC 0675-6),  VDE 0100-100 (IEC 60364-1), VDE 0100-443
(IEC 60364-4) liefern und betriebsfertig montieren,
einschl. Lieferung der benötigten Kabel und Potenzialausgleich im Bereich des Gasspeichers.
Einsatzbereich Ex-Zonen 1+2
Ausführung und Errichtung gemäß Blitzschutzklasse II
Leistungsumfang bestehend aus:
isolierten Fangeinrichtungen mit Fangspitzen
Ableitungen
Erdungen
Raumschirmung
Trennungsabstand
Blitzschutzpotentialausgleich
Material: Edelstahl (Werkstoff: 1.4571, V4A, oder gleichwertig)
- Anschluss an bestehende Fundamenterder /  Ringerder
und Erdungsfestpunkte
- Überspannungsschutzeinrichtungen als dreistufiger
Schutz, bestehend aus Grobschutz (Kategorie 1),
Mittelschutz (Kategorie 2) und Feinschutz für
empfindliche elektronische Geräte (Kategorie 3)
ausführen.
- Ausreichender Blitzschutz durch isolierte Fangstangen
am Gasspeicher
- inkl. Prüfung und Dokumentation
komplett mit allem Zubehör, Befestigungen, Halterungen,
Beschilderung, Kennzeichnung
Lieferung und betriebsfertige Montage

Öffnungen (für geschweißte und geschraubte Behälter):
1 Einstiegstür im Behälteroberteil mind. 800 x 1.900 mm. Die Tür ist innen mit einer Absturzsicherung auszurüsten.
1 Mannloch im Behälterunterteil min. DN 600
1 verschließbares Dachmannloch mind. DN 600 mit Klappdeckel und Fallschutzgitter gem. UVV
1 Absturzsicherung (Anschlagöse) mit allgemeiner bauaufsichtlicher Zulassung
1 Gaseintrittsstutzen DN 80, PN 10, Werkstoff 1.4571 oder gleichwertig
1 Gasaustrittsstutzen DN 80, PN 10, Werkstoff 1.4571 oder gleichwertig
2 Stutzen im Gasraum für nachfolgend genannten
Überfüllsicherung und Überdrucksicherungen,
Stutzen in Gasraum für Druckmessung
Belüftungsstutzen im Mantel des Luftraums
ausreichende Belüftungsöffnungen im Dach
Flanschstutzen für die nachfolgend aufgeführte elektrische Füllstandsmessung auf Dach,
Entwässerungsöffnung in Bodenplatte zum Anschluss einer Leitung DA 60,3, 1.4571 oder gleichwertig

Anforderung Teleskop und Ballastscheibe (für geschweißte und geschraubte Behälter):
Belastungsgewicht auf der Scheibe als Einzel-Gewichte für den gewünschten Behälterdruck/Systemdruck
Ballastscheibe als Schraubkonstruktion feuerverzinkt
mit Stützen/Halterungen für Ballastscheibe auf denen
diese aufsetzen kann.
- Teleskopführung, 3-zügig, als rollengelagerte, wartungsfreie und in feuerverzinkter Ausführung mit wartungsfreien Polyamidrollen gelagert, Edelstahlvollbolzen,
Laufachsen in Edelstahl.
Das Teleskop ist als Schraubversion ohne großen
Aufwand mit einem Autokran im Gänze zu demontieren

Anforderungen Gasmembran (für geschweißte und geschraubte Behälter):
Gasmembran entsprechend ATEX mit Zulassung
alle Nähte Heissvulkanisiert
Gewebe: Polyester
Gewicht min. 1.000 g/m²
Materialdicke min. 0,9 mm
Höchstzugkraft Kette: min 4.000 N/50 mm
Höchstzugkraft Schuss: min 4.000 N/50 mm
Temperaturbeständigkeit: - 40° C/  + 80° C
Methandurchlässigkeit bei 0,3 bar Prüfdruck: höchstens 0,6 l / (m² x 24 h)
Für den Einsatz in Ex- Zone 1 geeignet
Vakuumsicherung gegen Leersaugen des Behälters durch Verschließen der Ein- und Austrittsöffnungen durch die Membran
Dichtigkeitsnachweis, Druckbescheinigung
Prüfbescheinigung
Herstellertypenschild, uv- und witterungsbeständig montiert auf Schildträger am Behälter

Angebotener Behältertyp (geschweißt/geschraubt):
'.........'

angebotenes Fabrikat: '.........'
angebotener Typ: '.........'
Menge: 1,000 St

**03.04.20 Geländer**
umlaufendes Dachrandgeländer für vorgenannten
Gasspeicher liefern und montieren.

Anforderungen:
- im Wesentlichen bestehend aus Handlauf, 2 Knieleisten, Pfosten und Fußleiste
- Höhe Handlauf: mind. 1,10 m
- Material Geländer: verzinkt oder beschichtet, je nach Material des Gasspeichers,
- Material Handlauf: Edelstahl 1.4301 oder gleichwertig
- gebogene Ausführung umlaufend um Speicher montiert
- Seitliche Befestigung mittels Fußplatten. Vor-Ort-
Schweißung  nur in besonderen Fällen und
ausschliesslich nach Freigabe
- Auslegung des Geländers mit Horizontallast von 500
N/m an der Oberkante des Geländers.

komplett mit Zubehör, Befestigungsmaterialien,
Halterungen

Lieferung und betriebsfertige Montage
Menge: 1,000 St

**03.04.30 Ortsfeste Steigleiter**
Ortsfeste Steigleiter nach DIN EN ISO 14122-4, einzügig,
für vorgenannten Gasspeicher,
aus Stahl verzinkt oder gleichwertig,
mit Rückenschutz und rutschhemmenden Sicherheitssprossen,
Rückenschutz-Korbdurchmesser ca. 700 mm.
Sprossenabstand 280 mm,
Sprossenbreite: 400 mm,
mit festem Basis- Einstiegsteil.

Komplett mit allen Verbindungs- und Befestigungsmaterialien liefern und nach Herstellerangaben fachgerecht montieren, inkl. aller Nebenarbeiten und Materialien.
Menge: 1,000 St

*Hinweis: Behälter Zubehör*

**03.04.40 Mechanische Inhaltsanzeige**
Mechanisch - optische Inhaltsanzeige für Hydraulische Überdrucksicherung als Zeigerwerk zur örtlichen Anzeige des Gasspeicherinhaltes, außenliegende Großanzeige, Positionierung an der Gasspeicheraußenseite nach Wahl des AG mit Zahlen zur optischen Anzeige des Füllstands, mit Füllstandkontakten und mit allem notwendigen Zubehör inkl. Befestigungsmaterialien, ex-geschützt, frostsicher und uv- und witterungsbeständig.

Einschl. Drehwinkelmessumformer im Gussgehäuse zur Erfassung des mit dem Zeigerwerk dargestellten Füllstands, ATEX-Zulassung für Einsatz in Ex-Zone 1 (2G, mind. IIA, mind. T1), mit 4 - 20 mA-Ausgangssignal;

Einschl. 4 St. Endlagenschalter für Erfassung von festgelegten Füllständen, ATEX-Zulassung für Einsatz in Ex-Zone 1 (2G, mind. IIA, mind. T1);

Einschl. vollständiger Verkabelung bis zum Klemmenanschlusskasten am Fußpunkt des Behälters (Klemmenanschlusskasten siehe Position 03.04.90). Inkl. Auswertegeräte
Auswertegeräte für den bauseitigen Schaltschrankeinbau sind dem AN Elektrotechnik zu übergeben. Trennverstärker sind im Leistungsumfang des AN Elektrotechnik enthalten.

Komplett liefern und betriebsbereit montieren.
Menge: 1,000 St

**03.04.50 Mechanische Überfüllsicherung**
Mechanische Überfüllsicherung für vorgenannten Gasspeicher

Abblasleistung mind. 100 m³/h;
Werkstoff gasberührende Teile: 1.4571 oder gleichwertig;
Werkstoff Außenteile: Stahl verzinkt oder gleichwertig

Die Überfüllsicherung wird auf dem Dach des Gasspeichers montiert. Das Klärgas wird über einen seitlichen Behälterstutzen aus dem Behälter auf das Dach geführt. Die Ballastplatte öffnet mechanisch über eine Stößelstange die Abblaseinrichtung. Die Abblaseinrichtung schließt durch eine selbsttätig schließende Hebelvorrichtung. Die Konstruktion ist frostsicher auszuführen.

Komplett mit Zubehör und Befestigungsmaterial liefern und betriebsfertig montieren.
Menge: 1,000 St

**03.04.60 Hydraulische Überdrucksicherung**
Hydraulische Überdrucksicherung für vorgenannten Gasspeicher,
mit Flüssigkeitsfalle, Füllstandsanzeige und Abblaseleitung sowie Meldekontakt bei Auslösung der Sicherungseinrichtung.

Frostsicher, mit Füllöffnung zum Auffüllen der Sperrflüssigkeit;
Für den Einsatz in Ex- Zone 1 geeignet.
Ansprechdruck: 35 mbar
Abblasevolumenstrom: mind. 100 m³/h
Werkstoff: Stahl verzinkt oder gleichwertig

Einschl. Abblaseleitung mit Dach inkl. Vogelschutz,
Abblashöhe 5 m über Fundament.

Einschl. seitlich montierter Sichtschlauchanzeige in ½" mit Ablasskugelhahn mit DVGW-Zulassung und Einstellindikatoren.

Komplett mit Zubehör, Befestigungsmaterial, Erstbefüllung liefern und betriebsbereit montieren.
Menge: 1,000 St

**03.04.70 Radar-Füllstandsmessgerät einschl. Messumformer**
Füllstandsmessgerät ausgeführt als Radarmessung. Der Sensor wird an einem Flansch auf dem Dach des Gasspeichers installiert und misst auf die Ballastplatte, Abstrahlwinkel und Erfassungsbereich sind einstellbar bzw. auf die gewählte Konstruktion abzugleichen.

Messgerät in ex-geschützter Ausführung,
Ex-Schutz-Anforderungen: 2G, mind. IIA, mind. T3,
Prozessanschluss: Flansch;

Einschl. Füllstands-Messwertumformer mit galvanischer Trennung, mikroprozessorgesteuert, freiprogrammierbar als kontinuierlich arbeitendes Auswertegerät mit integrierter Linearisierung,
mit HART-Kommunikation, mit frontseitigem Bedienfeld, störsichere Signalübertragung, mit Sensoreingang zum Anschluss des Füllstandssensors.
Bauform: Aufbaugehäuse für Einbau in Schaltschrank;
Anzeige: LCD, 4-stellig und Leuchtdioden für Funktionskontrolle;
Eingänge: vom Messwertaufnehmer 0/4 - 20 mA;
Ex-Schutz-Anforderungen: 2G, mind. IIA, mind. T3;
Messbereich: nach Erfordernis
Hilfsenergie: 230 V 50 Hz

Einschl. vollständiger Verkabelung bis zum Klemmenanschlusskasten am Fußpunkt des Behälters (Klemmenanschlusskasten in separater Position). Der Messumformer für den bauseitigen Schaltschrankeinbau ist dem AN Elektrotechnik zu übergeben. Trennverstärker sind im Leistungsumfang des AN Elektrotechnik enthalten.

Komplett mit Zubehör und Befestigungsmaterial liefern und betriebsfertig montieren.
Menge: 1,000 St

**03.04.80 Gasdruckmessung einschl. Messumformer**
Druckmessung zur Erfassung des Gasdrucks im Behälter. Der Sensor wird an einem Stutzen an der Behälterwand installiert.

Messgerät in ex-geschützter Ausführung,
Ex-Schutz-Anforderungen: 2G, mind. IIA, mind. T3,
Prozessanschluss: Verschraubung

Einschl. Messwertumformer mit Sensoreingang zum Anschluss des Drucksensors.
Bauform: Aufbaugehäuse für Einbau in Schaltschrank;
Eingänge: vom Messwertaufnehmer 0/4 - 20 mA
Ex-Schutz-Anforderungen: 2G, mind. IIA, mind. T3;
Messbereich: nach Erfordernis
Hilfsenergie: 230 V 50 Hz

Einschl. vollständiger Verkabelung bis zum Klemmenanschlusskasten am Fußpunkt des Behälters (Klemmenanschlusskasten siehe Position 03.04.90). Der Messumformer für den bauseitigen Schaltschrankeinbau ist dem AN Elektrotechnik zu übergeben. Trennverstärker sind im Leistungsumfang des AN Elektrotechnik enthalten.

Komplett mit Zubehör und Befestigungsmaterial liefern und betriebsfertig montieren.
Menge: 1,000 St

**03.04.90 Klemmenanschlusskasten Messignale (MSR)**
*** Pauschalposition
Klemmenanschlusskasten zur Übergabe aller elektrischen Signale und möglicher Leistungsversorgung aus den oben beschriebenen Messgeräten und Überwachungseinrichtungen.

Im Wesentlichen sind folgende Geräte anzuschließen:
- mechanischen Füllstandsmessung u. Endlagenschalter
- elektr. Füllstandsmessung
- elektr. Druckmessung
inkl. Schaltplanerstellung, Klemmenanschlussplan

Montage des Klemmkasten an Fuß der Gasspeichermantel auf ca. 1,3 m ü GOK, inkl. Geräteständer aus Edelstahl. Klemmkasten vollständig aus Edelstahl, wiederverschließbar in Schutzart IP 66 und geeignet für Ex-Zone 2, Regenschutzdach aus Edelstahl.

Lieferung und betriebsfertige Montage.
Menge: 1,000 psch

### Titel 04 Vorschacht

#### Bereich 04.01 Demontagearbeiten

*Hinweis: Hinweis Demontagearbeiten*
Die Entsorgung von demontierten werthaltigen Bauteilen erfolgt durch den AG. Als werthaltig sind Bauteile mit einem nenneswerten Metallanteil anzusehen.
Soweit dies nicht explizit in den Demontagepositionen beschrieben wird, sind die folgenden Leistungen durch den AN im Rahmen der Demontagepostion für alle Bauteile zu erbringen, die entsorgt werden:
- Demontage der benannten Bauteile inkl. des wandbündigen Trennens von Befestigungsmaterialien
- Transport der demontierten Bauteile auf dem Kläranlagengelände zu einer zentralen Sammelstelle (Entfernung bis 300 m)
- Zerkleinerung der demontierten Teile auf eine Länge von maximal 5 m als Vorbereitung zur Lagerung in einem Container
- Lagerung der demontierten Teile auf der zentralen Sammelstelle, sortiert nach Material
- Einsatz der erforderlichen Krane und Hebezeuge

**04.01.10 Demontage Ausrüstung Kondensatschacht**
*** Pauschalposition
Vollabbruch (zerstörend) der maschinellen Installation am und im Vorschacht Gasbehälter.
Die Rohrleitung im Vorschacht ist außer Betrieb.

Der Abbruch umfasst alle maschinelle Installation wie:
- Schieber 2 Stück
- Rohrleitungen (Edelstahl) ca. 10 m (bis 2,5 m unter GOK)
- Rohrleitungsschnitte DN 80 Edelstahl, 2 Stück
- Entwässerungstopf und Mankenbergentwässerung
- Zuluftrohr

Einzukalkulieren sind:
- Demontage, Zerkleinerung und nach Werkstoffen
getrennte Sammlung
- Transport der demontierten Teile auf dem Klärwerksgelände.
- Alle anfallenden Entsorgungsgebühren und
Entsorgungsnachweise zur Dokumentation der
fachgerechten Entsorgung.
- Alle erforderlichen Gerüste, Arbeitsbühnen,
Autokrane, Hebezeuge, Werkzeuge etc. zur
Durchführung der Demontagearbeiten.
Menge: 1,000 psch

#### Bereich 04.02 Rohrleitungen

**04.02.10 Rohr DN 50, Werkstoff 1.4571/1.4404**
Geschw. Rohr EN 10217-7,
60,3 x 2,0 mm,
Werkstoff 1.4571/1.4404 oder gleichwertig,
liefern und betriebsbereit montieren.

Ausführungsort/Bauteile:
Gasreinigung
Menge: 1,000 m

**04.02.20 Rohr DN 80, Werkstoff 1.4571/1.4404**
Geschw. Rohr EN 10217-7,
88,9 x 2,0 mm,
Werkstoff 1.4571/1.4404 oder gleichwertig,
liefern und betriebsbereit montieren.
Menge: 2,000 m

**04.02.30 Passgenaues Ablängen, DN 50, Werkstoff 1.4571/1.4404**
Zulage für das Anfertigen eines Passstücks,
Rohr DN 50 mm, Werkstoff 1.4571/1.4404 oder gleichwertig,
Rohr passgenau ablängen, gerade durchtrennen und für die Anschlussschweißung vorbereiten.
Menge: 1,000 St

**04.02.40 Passgenaues Ablängen, DN 80, Werkstoff 1.4571/1.4404**
Zulage für das Anfertigen eines Passstücks,
Rohr DN 80 mm, Werkstoff 1.4571/1.4404 oder gleichwertig,
Rohr passgenau ablängen, gerade durchtrennen und für die Anschlussschweißung vorbereiten.
Menge: 2,000 St

**04.02.50 Vorschweißbördel, DN 50, Werkstoff 1.4571/1.4404**
Vorschweißbördel,
60,3 x 2,0 mm,
Werkstoff 1.4571/1.4404 oder gleichwertig,
als Zulage liefern und montieren.
Menge: 1,000 St

**04.02.60 Vorschweißbördel, DN 80, Werkstoff 1.4571/1.4404**
Vorschweißbördel,
88,9 x 2,0 mm,
Werkstoff 1.4571/1.4404 oder gleichwertig,
als Zulage liefern und montieren.
Menge: 4,000 St

**04.02.70 Losflansche, DN 50, Werkstoff 1.4571/1.4404**
Losflansche DN 50, PN 10,
DIN EN 1092-1 TYP 02, mit reduzierter Blattstärke,
Werkstoff 1.4571/1.4404 oder gleichwertig,
als Zulage liefern und montieren.
Menge: 1,000 St

**04.02.80 Losflansche, DN 80, Werkstoff 1.4571/1.4404**
Losflansche DN 80, PN 10,
DIN EN 1092-1 TYP 02, mit reduzierter Blattstärke,
Werkstoff 1.4571/1.4404 oder gleichwertig,
als Zulage liefern und montieren.
Menge: 4,000 St

**04.02.90 Schraubverbindung, DN 50, mit Dichtung NBR**
Sätze Verbindungsschrauben,
für Flansch-Verbindungen DN 50, PN 10
mit Muttern, Unterlegscheiben, Dichtungsringen und Dichtungsmitteln,
Material Dichtung NBR oder gleichwertig,
für Vorschweiß- und Losflanschverbindungen,
Stahlteile aus Edelstahl A4 oder gleichwertig,
liefern und montieren.
Menge: 1,000 St

**04.02.100 Schraubverbindung, DN 80, mit Dichtung NBR**
Sätze Verbindungsschrauben,
für Flansch-Verbindungen DN 80, PN 10
mit Muttern, Unterlegscheiben, Dichtungsringen und Dichtungsmitteln,
Material Dichtung NBR oder gleichwertig,
für Vorschweiß- und Losflanschverbindungen,
Stahlteile aus Edelstahl A4 oder gleichwertig,
liefern und montieren.
Menge: 2,000 St

**04.02.110 Sattelstutzen, DN 80, Werkstoff 1.4571/1.4404**
Sattelstutzen DIN EN 10253-2 (alt DIN 2618)
gepresst aus geschw. Rohr EN 10217-7
88,9 x 2,0 mm (DN 80),
Einschweißen in Rohr 88,9 x 2,0 mm,
Werkstoff 1.4571/1.4404 oder gleichwertig

Ausführungsort:
Kondensatschacht Gasleitung
Menge: 1,000 St

**04.02.120 Reduzierstück, DN 50/DN 15, Werkstoff 1.4571/1.4404**
Reduzierstück, geschweißt,
DIN EN 10253-4, Bauart A, mit zylindrischen Enden,
in konzentrischer Ausführung,
60,3 x 2,0 mm (DN 50) / 18,0 x 1,0 mm (DN 15),
Werkstoff 1.4571/1.4404 oder gleichwertig,

als Zulage liefern und montieren
(Zulage zur Pos. Rohr DN 50).

Ausführungsort:
Kondensatschacht Gasleitung
Menge: 1,000 St

**04.02.130 Reduzierstück, DN 80/DN 15, Werkstoff 1.4571/1.4404**
Reduzierstück, geschweißt,
DIN EN 10253-4, Bauart A, mit zylindrischen Enden,
in konzentrischer Ausführung,
88,9 x 2,0 mm (DN 80) / 18,0 x 1,0 mm (DN 15),
Werkstoff 1.4571/1.4404 oder gleichwertig,

als Zulage liefern und montieren
(Zulage zur Pos. Rohr DN 80).

Ausführungsort:
Kondensatschacht Gasleitung
Menge: 1,000 St

**04.02.140 Rohr DN 15, 1.4571/1.4404**
Geschw. Rohr DN 15,
21,3 x 2,0 mm,
Werkstoff 1.4571/1.4404 oder gleichwertig,
liefern und betriebsbereit montieren.
Menge: 3,000 m

**04.02.150 Bogen > 45° - 90°, DN 15, Werkstoff 1.4571/1.4404**
Bogen 15°-60°,
Krümmungsradius 1,5 d,
sonst wie vor,

als Zulage zu vorgenannter Rohrleitung

liefern und montieren
Menge: 4,000 St

#### Bereich 04.03 Armaturen

*Hinweis: Kondensatschacht*

**04.03.10 Kugelhahn, 1/2", Edelstahl, Handhebel, inkl. Verschraubung**
Kugelhahn für Gase mit Handhebel, 1/2", Innengewinde,
vollkommen freien Durchgang
mit DVGW-Zulassung (DVGW-Richtlinie G 260),

Material:
- Gehäuse und Kugel: Edelstahl A4 oder gleichwertig
- Kugeldichtung: PTFE oder gleichwertig
- Handhebel: Edelstahl mit Kunststoffüberzug

Druckstufe:
min. PN10

Verbindungsart: Gewindeverschraubung mit Überwurfmuttern.
Die Verbindung der Armatur mit der Rohrleitung mit je zwei Übergängen Pressmuffe/Verschraubung ist in den EP der Armatur einzukalkulieren.

Einbauort:
Kondensatschacht Gasspeicher
Menge: 2,000 St

#### Bereich 04.04 Aggregate

**04.04.10 Kondensatschleuse**
Kondensatschleuse zur Montage an Kondensatleitungen.

Einbauort: Vorschacht Gasspeicher

Spezifikationen:
- unkontrollierter Gasaustritt durch Schleuse, Wartungs- oder Bedienungsfehler müssen ausgeschlossen sein.
- Kondensatsammelbehälter (Volumen 5 l) mit Füllstandsüberwachung und einer elektrisch angetriebenen Armatur, die entweder nur den Kondensatzulauf aus der Kondensatleitung oder den Kondensatablauf zulässt.
- direkter Durchgang von Gas aus dem Gassystem in den Kondensatablauf ist nicht möglich
- DVGW-Zulassung der Schleuse
- inkl. Kontaktmessung zur Erkennung von zwei Kondensatfüllstandsniveaus mit Auswertegerät
- Kondensatschleuse aus Werkstoff 1.4571 oder gleichwertig
- Armatur der Kondensatschleuse: elektrisch angetrieben, zugelassen für Ex-Zone 1 (2G, mind. IIA, mind. T1), mit Positionsrückmeldung
- Steuerung der Kondensatschleuse erfolgt über die zentrale Kläranlagensteuerung

Anschlüsse:
- Kondensatzulauf 1/2"
- Kondensatablauf 1/2"

Schleuse liefern und komplett mit allem Zubehör an Rohrleitung DN 15, Werkstoff 1.4401 oder gleichwertig montieren.

Bieterangaben:
angebotenes Fabrikat: '.........'
angebotener Typ: '.........'
Menge: 1,000 St

#### Bereich 04.05 Wanddurchführungen

**04.05.20 Ringraumdichtung, für Rohr VA DA 88,9 in Futterrohr DN 150**
Elastische Rohrdurchführung,
für Mediumrohr VA DA 88,9 mm,
mittels 1 Moduldichtung aus elastomeren Dichtelementen,
für den Einbau in Futterrohr Hülsrohr DN 150,
als Abdichtung gegen drückendes Wasser bis 20 m WS,
einschließlich Schrauben, Muttern, etc. Werkstoff V4A oder gleichwertig,
liefern und gemäß Einbauvorschriften des Herstellers montieren.

Ausführungsort:
Kondensatschacht Gasbehälter
Menge: 2,000 St.

### Titel 05 Gasreinigung, Gasdruckerhöhung

#### Bereich 05.02 Rohrleitungen

**05.02.10 Rohr DN 50, Werkstoff 1.4571/1.4404**
Geschw. Rohr EN 10217-7,
60,3 x 2,0 mm,
Werkstoff 1.4571/1.4404 oder gleichwertig,
liefern und betriebsbereit montieren.

Ausführungsort/Bauteile:
Gasreinigung
Menge: 20,000 m

**05.02.20 Passgenaues Ablängen, DN 50, Werkstoff 1.4571/1.4404**
Zulage für das Anfertigen eines Passstücks,
Rohr DN 50 mm, Werkstoff 1.4571/1.4404 oder gleichwertig,
Rohr passgenau ablängen, gerade durchtrennen und für die Anschlussschweißung vorbereiten.
Menge: 11,000 St

**05.02.30 Bogen > 45° - 90°, DN 50, Werkstoff 1.4571/1.4404**
Rohrbogen, geschweißt,
> 45° - 90°,
Bauart 3, r = 1,5 D,
60,3 x 2,0 mm,
Werkstoff 1.4571/1.4404 oder gleichwertig,

als Zulage zu vorgenannter Rohrleitung

liefern und montieren
Menge: 15,000 St

**05.02.40 Reduzierstück, DN 50/40, Werkstoff 1.4571/1.4404**
Reduzierstück, geschweißt,
DIN EN 10253-4, Bauart A, mit zylindrischen Enden,
in konzentrischer Ausführung,
60,3 x 48,3 x 2,0 mm,
Werkstoff 1.4571/1.4404 oder gleichwertig,
als Zulage liefern und montieren
(Zulage zur Pos. Rohr DN 50).
Menge: 2,000 St.

**05.02.50 Blindflansch, DN 50, Werkstoff 1.4571/1.4404**
Blindflansche DN 50, PN 10,
mit reduzierter Blattstärke,
Werkstoff 1.4571/1.4404 oder gleichwertig,
liefern und montieren.
Menge: 2,000 St

**05.02.60 Einschweißbogen, 90°, DN 50, Werkstoff 1.4571/1.4404, Bauart 3**
Einschweißbogen DN 50, 90°,
60,3 x 2,0 mm,
Bauart 3, r = 1,5 D,
Werkstoff 1.4571/1.4404 oder gleichwertig,
als Zulage liefern und montieren
in Rohr 60,3 x 2,0 mm.
Menge: 2,000 St

**05.02.70 Vorschweißbördel, DN 40, Werkstoff 1.4571/1.4404**
Vorschweißbördel,
48,3 x 2,0 mm,
Werkstoff 1.4571/1.4404 oder gleichwertig,
als Zulage liefern und montieren.
Menge: 4,000 St

**05.02.80 Vorschweißbördel, DN 50, Werkstoff 1.4571/1.4404**
Vorschweißbördel,
60,3 x 2,0 mm,
Werkstoff 1.4571/1.4404 oder gleichwertig,
als Zulage liefern und montieren.
Menge: 22,000 St

**05.02.90 Losflansche, DN 40, Werkstoff 1.4571/1.4404**
Losflansche DN 40, PN 10,
DIN EN 1092-1 TYP 02, mit reduzierter Blattstärke,
Werkstoff 1.4571/1.4404 oder gleichwertig,
als Zulage liefern und montieren.
Menge: 4,000 St

**05.02.100 Losflansche, DN 50, Werkstoff 1.4571/1.4404**
Losflansche DN 50, PN 10,
DIN EN 1092-1 TYP 02, mit reduzierter Blattstärke,
Werkstoff 1.4571/1.4404 oder gleichwertig,
als Zulage liefern und montieren.
Menge: 22,000 St

**05.02.110 Schraubverbindung, DN 40, mit Dichtung NBR**
Sätze Verbindungsschrauben,
für Flansch-Verbindungen DN 40, PN 10
mit Muttern, Unterlegscheiben, Dichtungsringen und Dichtungsmitteln,
Material Dichtung NBR oder gleichwertig,
für Vorschweiß- und Losflanschverbindungen,
Stahlteile aus Edelstahl A4 oder gleichwertig,
liefern und montieren.
Menge: 4,000 St

**05.02.120 Schraubverbindung, DN 50, mit Dichtung NBR**
Sätze Verbindungsschrauben,
für Flansch-Verbindungen DN 50, PN 10
mit Muttern, Unterlegscheiben, Dichtungsringen und Dichtungsmitteln,
Material Dichtung NBR oder gleichwertig,
für Vorschweiß- und Losflanschverbindungen,
Stahlteile aus Edelstahl A4 oder gleichwertig,
liefern und montieren.
Menge: 13,000 St

**05.02.130 Einschweissmuffen, 1/2", Werkstoff 1.4571/1.4404**
Einschweissmuffen, 1/2",
zur Aufnahme von Messinstrumenten,
mit Innen- / Aussengewinde,
einschließlich Kugelhahn mit DVGW-Zulassung,
einschl. Rohr- und Formteile aus Werkstoff 1.4571/1.4404 oder gleichwertig,
liefern und montieren.
Menge: 2,000 St

**05.02.140 ½" Schweißmuffen- oder Nippel, Werkstoff 1.4571/1.4404**
½" Schweißmuffen- oder Nippel,
Einschweißstutzen ½" (Schweißmuffen),
eine Seite zum Anschweißen an Stahlrohr,
andere Seite mit Innengewinde, z.B. für: Tauchhülsen
von Temperaturfühlern, Thermostaten etc.,
sowie als Schweißnippel ½" (Anschweißnippel),
eine Seite zum Anschweißen an Stahlrohr,
andere Seite mit Außengewinde,
z.B. für: Manometerhähne, KFE-Hähne etc.
soweit nicht in anderen Positionen z.B. als Zubehörteile
erwähnt,
liefern und einschweißen.
Menge: 2,000 St

**05.02.150 Inertisierungsanschluss 1/2"**
Inertisierungsanschluss 1/2" (DN 15) für
Druckrohrleitungen aus 1.4571/1.4404 oder gleichwertig
mit DVGW-Zulassung zum Betrieb in Gasleitungen
zum Anschluss einer Innengewindes im Wesentlichen
bestehend aus:

- Kugelabsperrhahn (2-teilig, voller Durchgang, V4A oder gleichwertig,
beidseitiges Innengewinde)
- Nippel mit Außengewinde 1/2" aus 1.4571/1.4404 oder gleichwertig
- Blinddeckel mit Innengewinde aus 1,4571 oder gleichwertig

inkl. Rohrleitungsverbindung liefern und montieren.
Menge: 4,000 St

**05.02.160 Halterungen, Edelstahlkonstruktionen**
Rohrleitungshalterungen und Auflager nach Erfordernis
fertigen, liefern und betriebsfertig montieren.
Ausführung in handelsüblichen Profilen,
Werkstoff Werkstoff 1.4301 oder gleichwertig,
einschl. Kopf- und Fußplatten und Montagematerial,
einschl. Unterlagen aus Neoprene,
für Rohrleitungen bis DN 200.
Menge: 30,000 kg

**05.02.170 Inertgas (Stickstoff) zur Spülung Bestandsklärgasleitung**
*** Pauschalposition
Inertgas (Stickstoff) zur Spülung Bestandsklärgasleitung
in Druckgasflaschen liefern und
Klärgasleitung bis zu Erreichen einer inerten
Atmosphäre (min. 5facher Volumenaustausch) spülen.
Zum Anschluss Leitung zur Gasreinigung.

- Lage: Bestandsklärgasleitung, Gasleitungen Gasmessraum bis BHKW
-Inertisierungsanschluss Gasmessraum ca. 1,50 m ü.GOK
-Inertisierungsanschluss im BHKW-Gebäude

Spülung der Gasleitung vom Gasmessraum bis BHKW.
zu spülende Leitungslängen
- Bestand Klärgasleitung DN 80, Werkstoff PE 100 oder gleichwertig: ca. 80 m
Menge: 1,000 psch

*Hinweis: Heizwasserleitungen Gaserwärmung*

**05.02.180 Heizwasserleitung DN 15, 1.0037, Rohrleitung mit Zubehör**
*** Pauschalposition
Heizwasserleitung als geschw. Rohr DN 15,
21,3 x 2,0 mm,
Werkstoff 1.0037 oder gleichwertig,
Vor- und Rücklauf verlegen, bestehend aus:

Gerade Rohrleitungsstücke:
2 Stk. ca. 4,40 m
2 Stk. ca. 2,90 m
2 Stk. ca. 0,5 m

Formstücke:
6 Stk. 90° Bögen

Amarturen:
3 Stk. Armaturen DN 15
Verbindungen zu Armaturen / Einbauteilen werden über Verschraubungen mit Überwurfsmuttern hergestellt.

Anbindung an Bestandsheizleitung Rohr DN 65:
Werkstoff 1.0037 oder gleichwertig
2 Stk Einschweißbogen 90°, DN 15 in Rohrleitung DN 65

Halterung der oben beschriebenen Rohrleitung
ca. 2 kg in Werkstoff 1.0037 oder gleichwertig

liefern und betriebsbereit verlegen.
Menge: 1,000 psch

#### Bereich 05.03 Armaturen

**05.03.10 Zwischenflanschklappe, Rasterhebel, DN 50, DVGW-Zulassung**
Zwischenflanschklappe, DN 50,
geeignet als Endarmatur, Nenndruck PN 10,
mit DVGW-Zulassung zum Betrieb in Gasleitungen
vollkommen freier Durchgang.

Einbauort: Gasspeicher
Medium: Klärgas
Bedienung: Handhebel
Werkstoffe:
- Gehäuse  EN GJS 400-15
  (GGG 40) oder höherwertig,
  mit Epoxid-Kunststoff-Beschichtung oder gleichwertig
- Scheibe  V4A oder gleichwertig
- Welle Edelstahl oder gleichwertig
- Dichtung NBR oder gleichwertig

komplett liefern und montieren.

Bieterangaben:
angebotenes Fabrikat: '.........'
angebotener Typ: '.........'
Menge: 9,000 St

#### Bereich 05.04 Aggregate

**05.04.10 Gasverdichter, Seitenkanalverdichter 50 mbar(ü)**
Gasverdichter mit nachfolgender Spezifikation und DVGW Zulassung
ATEX-Seitenkanalverdichter Monoblockversion, in horizontaler Aufstellung, geeignet für den Betrieb mit Klärgas, zur Förderung von ca. 50 m³/h Faulgas bei einer Druckerhöhung von ca. 20 mbar liefern und betriebsbereit montieren.

Gasdichtes Gebläse, Gehäuse und Laufrad aus stabilisierter und imprägnierter funkensicherer Aluminiumlegierung, Welle
abgedichtet mit schmierungsfreier Doppel-Membran-
Lippendichtung aus Viton,

Lieferung der kompletten Einheit gemäß ATEX-Richtlinie 94/9/EG Gruppe II, Kategorie 2G, sowie den Richtlinien 2006/42/EG (Maschinen), 2006/95/EG (Niederspannung), 2004/108/EG (elektromagnetische Verträglichkeit)

Zubehör:

Temperaturüberwachung
als Sicherheitseinrichtung zur Vermeidung der Systemüberhitzung im Umlaufbetrieb.

1 Satz Edelstahlkompensatoren (2 Stück), Edelstahl oder gleichwertig
passend zur Nennweite der Druck- bzw. der Saugseite des angebotenen Seitenkanalgebläses zur Aufnahme der lateralen und axialen Bewegungen der Klärgasleitung.

Gasfilter
in gasdichtem Aluminiumgehäuse, Aluminium oder gleichwertig Anschluss mittels Flanschverbindung, passend zur Nennweite der Saugseite des angebotenen Seitenkanalgebläses.

Gasrückschlagventil und Flammenrückschlagsicherung
Anschluss mittels Flanschverbindung, passend zur Nennweite der Druckseite des angebotenen Seitenkanalgebläses.

Kondensatablasshahn aus Edelstahl (1.4571) oder gleichwertig

geeignet zum Betrieb in Ex-Zone 1

zur Außenaufstellung überdacht auf vorhandener Bodenplatte mit Gasreinigung.

Gummimatten zur Dämpfung zwischen Gebläse und Fundament

Betriebs-/ Auslegungsdaten:

Medium: Klärgas
Fördermenge: ca. 50 Nm³/h
Eingangsdruck: ca. 1.030 mbar(a)
Ausgangsdruck: ca. 1.050 mbar(a)
Differenzdruck: 20 mbar
Gaseintrittstemperatur: 5 - 40 °C
Umgebungstemperatur: 5 - 40 °C

Motor: 3 ph., 2-polig, EEx-d Motor, inkl. Kaltleiter
  PTC, ATEX-Kategorie 2G im Inneren
  und Außen
Motorleistung: ca. 2,0 kW
Motorspannung: 230/400 Volt
  50 Hz
Temperaturklasse: T3

Es sind Vorkehrungen zur Vermeidung von Kondensat im Gebläse in Form eines Kondensatablasshahnes aus Edelstahl oder gleichwertig zu treffen.

Fabrikat: '.........'
Typ: '.........'

Umlaufregelgerät
ausgelegt auf die angebotenen Seitenkanalgebläse,
einstellbare Sollwertfeder, entsprechend EN 88 und DIN 3380,
Druckregelung des Ansprechdruckes zur Begrenzung des Ausgangsdruckes der vorbeschriebenen Seitenkanalgebläse auf den jeweils eingestellten Wert (Ansprechdruck) bei schwankender Gasabnahme.

Unterdruckschalter
an der Eingangsseite, um das Seitenkanalgebläse abzuschalten,
falls der Eingangsdruck einen vorgegebenen Wert unterschreitet, Explosionsgeschützt gem. ATEX CE Ex II 2G Ex db IIC T6 Gb

Geeignet für den Einsatz von Klärgas,
Werkstoff Gehäuse: Aluminium, Stahl oder gleichwertig
Werkstoff Dichtungen und Membranen: NBR oder gleichwertig

Zulassung: EG Baumusterprüfbescheinigung nach EG Geräterichtlinie

Manometer
Lieferung und Einbau von jeweils einem druckseitig und einem saugseitig angeordneten Manometer je Verdichter.

Seitenkanalgebläse, Umlaufregler und Manometer inkl. aller erforderlichen Dichtungs-, Verbindungs-, Befestigungs- und Montagemittel liefern und betriebsfertig montieren.
Menge: 2,000 St

**05.04.20 Gasreinigung inkl. Gaserwärmung, Luftdosierung**
*** Pauschalposition
Doppel-Aktivkohlefilteranlage als Kompletteinheit zur Faulgasaufbereitung bestehend aus vorgeschalteter Gaserwärmung und zwei Aktivkohlefiltern,
inkl. interner Verrohrung auf Rahmenkonstruktion (Edelstahl oder gleichwertig)
betriebsfertig montiert.
Aktivkohlebehälter als Wechselbehälter,
für Befüllung mit loser Schüttung mit einer Aktivkohle,
kein Mehrschichtsystem,
einschl. Erstbefüllung.

Einbauort:
Fundamentplatte (5,0x3,80 m) im Außenbereich neben Betriebsgebäude, unter einer Überdachung (Überdachung nicht Teil dieser Position), auf der Fundamentplatte muss die Gasreinigung inkl. Gaserwämung, Luftdosierung, Gasverdichter und Gaskühlung aufgestellt werden.

Filterauslegung:
Reduktion schädlicher Gasinhaltsstoffe für optimierten störungsfreien BHKW-Betrieb:
vor allem Siliziumverbindungen (Siloxane), Schwefelwasserstoff und Kohlenwasserstoffe;
Gasdurchsatz: 50 m³/h;
max. Betriebstemperatur: 60 °C;
Betriebsdruck: ca. 30 - 50 mbar;
Theoretischer Gasdurchsatz inkl. Reserve zur Auslegung der Aktivkohlefilter: 100 m³/h
Max. Druckverlust der Gesamtanlage einschl. Wärmetauscher bei Reihenbetrieb beider Filtereinheiten und Gasdurchsatz 50 m³/h: 7 mbar

Filterkammern und Verrohrung als geschweißte Edelstahl-Konstruktion, Werkstoff 1.4571 oder gleichwertig. Die Schnittstelle zur Verrohrung vor und hinter der Anlage bildet jeweils ein Flansch DN 50 PN 10.

Ausführung der Verrohrung so, dass durch Umschiebern die Fließrichtung geändert werden kann (siehe R&I-Schema):
Betriebsweise 1: Filter 1 => Filter 2
Betriebsweise 2: Filter 2 => Filter 1
Bei Filterwechsel soll immer ein Filter in Betrieb bleiben können.

Inklusive Luftdosiereinrichtung über Membranpumpe und optischem Volumenstromanzeiger (Schwebekörpermessung) mit Sicherheitseinrichtung zur Verhinderung von einer zu hoher Lufteindosierung.
Auslegungsdurchsatz Gasmenge: 25-50 m³/h;
mit Schaltschrank.

Einschl. aller erforderlichen Armaturen (siehe R&I-Schema), Absperrklappen passend zur Nennweite der Rohrleitung der Filtereinheit
geeignet als Endarmatur, Nenndruck PN 10,
mit DVGW-Zulassung zum Betrieb in Gasleitungen
vollkommen freier Durchgang.
Bedienung: Handhebel
Werkstoffe:
- Gehäuse  EN GJS 400-15 (GGG 40) oder höherwertig, mit Epoxid-Kunststoff-Beschichtung oder gleichwertig
- Scheibe: V4A oder gleichwertig
- Welle: Edelstahl oder gleichwertig
- Dichtung: NBR oder gleichwertig

Einschl. Rahmenkonstruktion Edelstahl, Werkstoff 1.4301 oder gleichwertig zur kompakten Anordnung der Anlage.

Messungen:
2 St. Messungen zur Temperaturonlinemessung mit 4 - 20 mA-Signal, vor und hinter Wärmetauscher,
2 St. elektrische Druckmessungungen vor und hinter den Filtern, mit 4 - 20 mA-Signal
4 St. Manometer (jeweils 1 Stück vor und hinter jedem Aktivkohlefilter)

Anschlüsse:
- Wellrohrkompensatoren aus Edelstahl oder gleichwertig zur einfachen demontierbaren Verbindung der Filter;
- 2 St. 1/2" Inertisierungsanschluss mit Kugelhahn zur - Inertisierung je Filter (zur Inertisierung erfolgt der Anschluss einer mobilen Stickstoffflasche);
- Mind. 2 Probenahmehähne je Filter in unterschiedlichen Höhen;
- Revisionsöffnung min. DN 500 am Filter;
- Anschlussflansche an das Gassystem DN 50 (Schnittstelle Verrohrung);
- 1 St. Messtutzen 1" als Reserve;
- 1/2" Inertisierungs- und Probenahmeanschluss mit Kugelhahn zwischen den Filtern;
- 1. St. Anschluss für Luftdosierung hinter Wärmetauscher;
- 2 St. 1/2" Inertisierungsanschlüsse am Gaszu- und Gasablauf

Aktivkohlefüllung:
Dotierte Aktivkohle auf Holz- oder Steinkohlebasis,
keine Reaktivate, keine imprägnierte Aktivkohle (z. B. keine
mit Kaliumjodid imprägnierte Kohle),
kein Zweischichtsystem zur Reinigung von Klärgas.
Geeignet zur Abreinigung von Schwefelwasserstoff und
Siloxanen aus biogenen Gasen.
Die Aktivkohle muss rieselfähig sein und darf keine
Fremdkörper wie Keramikkugeln, Steine, oder Ähnliches enthalten. Es wird versichert, dass die Aktivkohle nicht mit PCP,
PCB, PCT, Dioxinen, fluororganischen Verbindungen, organischen Stickstoffverbindungen oder Schwermetallen (insbesondere Quecksilber, Cadmium, Arsen, Blei, und Kobalt)
beaufschlagt wurde.

Gaserwärmungseinheit:
Als Rohrbündelwärmetauscher inkl Thermostat zur Regelung des Heizwasserzulaufs,
mit Wasser-Glykol-Füllung Mantelseitig,
Erwärmung des feuchtigkeitsgesättigten Klärgases zur Reduktion der rel. Feuchte auf < 60%,
die Rohrleitung ist mit einer Isolierung zu versehen.

Max. Auslegungsdruck des Wärmetauschers wasserseitig:
6 bar; Absperrkugelhähne an Heizwasser- und an Rücklaufanschluss; einschl. Rohrisolierung.

Gesamtanlage komplett liefern und betriebsfertig montieren einschl. aller mechanischen Anschlussarbeiten.

Bieterangaben:
angebotenes Fabrikat: '.........'
angebotener Typ: '.........'
Menge: 1,000 psch

**05.04.30 Gaskühlung**
*** Pauschalposition
Gaskühlung zur Gastrocknung als vollständige Funktionseinheit
bestehende aus

Rohrbündelwärmetauscher
-Gas rohrseitig
-Kühlwasser mantelseitig

Auslegungsdaten:
Auslegungsdurchsatz: 50 m³/h
max. Betriebstemperatur: 60 °C;
Betriebsdruck rohrseitig: ca. 30 - 50 mbar;

Kältemaschine
-luftgekühlter Flüssigkeitskühler für Außenaufstellung
-Microprozessorregelung mit Temperaturüberwachung und Geräteschutzfunktion
-Kaltwasserkreis mit Pumpe, Pufferspeicher und Sicherheitsventil
-mit allen zugehörigen Rohrleitung Werkst. Stahl inkl. Flansche, Schrauben, Dichtungen und erforderliche Hand- und Sicherheitsarmaturen

Kondensatabscheidung erfolgt mit einer Kondensatschleuse (nicht Teil dieser Position).

Mit Erstbefüllung Glykol-Mischung.

Aufstellort:
Fundamentplatte im Außenbereich neben Betriebsgebäude, unter einer Überdachung (Überdachung nicht Teil dieser Position)

Einschl. Rahmenkonstruktion Edelstahl, Werkstoff 1.4301 oder gleichwertig zur kompakten Anordnung der Anlage.

Gesamtanlage komplett liefern und betriebsfertig montieren einschl. aller mechanischen Anschlussarbeiten.

Bieterangaben:
angebotenes Fabrikat: '.........'
angebotener Typ: '.........'
Menge: 1,000 psch

**05.04.40 Kondensatschleuse**
Kondensatschleuse zur Montage an Kondensatleitungen.

Einbauort: Gasreinigung

Spezifikationen:
- kein unkontrollierter Gasaustritt durch Schleuse, Wartungs- oder Bedienungsfehler müssen ausgeschlossen sein.
- Kondensatsammelbehälter (Volumen 5 l) mit Füllstandsüberwachung und einer elektrisch angetriebenen Armatur, die entweder nur den Kondensatzulauf aus der Kondensatleitung oder den Kondensatablauf zulässt.
- direkter Durchgang von Gas aus dem Gassystem in den Kondensatablauf ist nicht möglich
- DVGW-Zulassung der Schleuse
- inkl. Kontaktmessung zur Erkennung von zwei Kondensatfüllstandsniveaus mit Auswertegerät
- Kondensatschleuse aus Werkstoff 1.4571 oder gleichwertig
- Armatur der Kondensatschleuse: elektrisch angetrieben, zugelassen für Ex-Zone 1 (2G, mind. IIA, mind. T1), mit Positionsrückmeldung
- Steuerung der Kondensatschleuse erfolgt über die zentrale Kläranlagensteuerung

Anschlüsse:
- Kondensatzulauf 1/2"
- Kondensatablauf 1/2"

Schleuse liefern und komplett mit allem Zubehör an Rohrleitung DN 15, Werkstoff 1.4401 oder gleichwertig montieren.

Bieterangaben:
angebotenes Fabrikat: '.........'
angebotener Typ: '.........'
Menge: 1,000 St

#### Bereich 05.05 Wanddurchführungen

**05.05.10 Ringraumdichtung, für Rohr VA DA 54,0 in Bohrung DN 100**
Elastische Rohrdurchführung,
für Mediumrohr VA DA 54,0 mm,
mittels 1 Moduldichtung aus elastomeren Dichtelementen,
für den Einbau in Wanddurchbruch DN 100
als Abdichtung gegen drückendes Wasser bis 20 m WS,
einschließlich Schrauben, Muttern, etc. Werkstoff VA4 oder gleichwertig,
liefern und gemäß Einbauvorschriften des Herstellers montieren.

Ausführungsort:
Gasleitung BHKW-Gebäude
Menge: 1,000 St.

*Hinweis: Kernbohrungen*
Kernbohrungen in Stahlbetonwände, -sohlen und -decken
herstellen, Betondruckfestigkeit bis ca. 80 N/mm²,
einschließlich Stellung der Geräte, Verschleiß und Ersatz der Bohrkronen,
Ausführung in Teilabschnitten, Ausführung nach
Anordnung des AG.

Das Durchschneiden von Bewehrung mit einem Querschnitt
bis 2 cm² ist einzukalkulieren, darüberhinausgehende
Querschnitte und Längsschnitte werden als Zulage
gesondert vergütet (siehe Pos. 05.05.50).

Anfallendes Material ist ordnungsgemäß zu entsorgen,

**05.05.20 An- und Abreise Kernbohr- und Betonsägeeinsatz**
An- und Abreise Kernbohr- und Betonsägeeinsatz,
An- und Abreise für (Teil-)tageseinsatz zur Durchführung von Kernbohrungen und Betonsägearbeiten,
Vergütung erfolgt auf Nachweis in Ergänzung zu den Betonsäge- und Kernbohrpositionen,
Vergütung erfolgt pauschal je Einsatz (maximal ein Tag) unabhängig von der Anzahl der beim Einsatz durchzuführenden Bohrungen.

Die Arbeiten sind mit Schichtbeginn des AN Maschinentechnik zu beginnen und enden mit Fertigstellung der zu erledigenden Arbeiten.
Falls die Arbeiten über einen Zeitraum von mehr als 8h andauern sollten und eine erneute An- und Abreise erforderlich wird, wird diese ebenfalls vergütet.
Menge: 1,000 St

**05.05.30 Kernbohrung in Stahlbetonwand; DN 100**
Kernbohrungen, DN 100,
in Stahlbetonwand d = 35 cm, Betriebsgebäude BHKW

Bohrachse bis 2,0 m ü FFB
Menge: 1,000 St

**05.05.40 Beschichtung der Schnittflächen**
Beschichtung der Schnittfläche der
Kernbohrungen bis DN 100,
wie folgt herstellen:

Aufbringen einer zementgebundenen, EP-modifizierten,
3-komponentigen Korrosionsschutz mit langer Offenzeit
nach Vorgaben des Herstellers.
Das Fabrikat ist vor Ausführung zu benennen.
Menge: 0,200 m2

**05.05.50 Schneiden von Bewehrung**
Schneiden von Bewehrung,
Querschnitt > 2 cm² und für Längsschnitte,
als Zulage zu den Kernbohrungen und Sägeschnitten.

Als Aufmaßgrundlage sind zwingend Fotos der geschnittenen Bauteile einschl. Maßstab vorzulegen, aus denen die Abmessungen des geschnittenen Stahls ersichtlich sind.
Menge: 10,000 cm2

#### Bereich 05.06 Rohrleitungsdämmung

*Hinweis: Dämmung von Mediumsleitungen*

**05.06.10 Steinwolleisolierung mit Blechmantel für Mediumsrohr DA 21,3**
Steinwolleisolierung für Mediumsrohre mit alukaschierten
Dämmschalen für Rohrleitung DA 21,3

aus Steinwolle, nichtbrennbar nach DIN 4102-1, Schmelzpunkt
> 1000°C nach DIN 4102-17, Wärmeleitfähigkeit 0,035 W/(mK), Rohdichte > 90 kg/m³.

Die Rohrschalen sind mit verzinktem Bindedraht, 6
Wicklungen pro lfd. Meter auf Rohren und Formteilen zu
befestigen. Überlappungen und Rundstöße sind mit
selbstklebenden Alu-Folienbändern abzukleben, einschl. aller
Befestigungsmaterialien, Abstandshalter.
Vorbeschriebene Steinwollisolierung ist mit 0,75 mm
Aluminumblech zu ummanteln; Nähte und Stöße überlappt und
gesickt, einschl. aller Befestigungsmaterialien, Abstandshalter,
Endabschlüsse und Anpassung an Durchbrüchen, Öffnungen,
Abgänge, Formstücke, usw.

liefern und montieren
Menge: 8,000 m

**05.06.20 Steinwolleisolierung mit Blechmantel für Mediumsrohr DA 60,3**
Steinwolleisolierung für Mediumsrohre mit alukaschierten
Dämmschalen für Rohrleitung DA 60,3

aus Steinwolle, nichtbrennbar nach DIN 4102-1, Schmelzpunkt
> 1000°C nach DIN 4102-17, Wärmeleitfähigkeit 0,035 W/(mK), Rohdichte > 90 kg/m³.

Die Rohrschalen sind mit verzinktem Bindedraht, 6
Wicklungen pro lfd. Meter auf Rohren und Formteilen zu
befestigen. Überlappungen und Rundstöße sind mit
selbstklebenden Alu-Folienbändern abzukleben, einschl. aller
Befestigungsmaterialien, Abstandshalter.
Vorbeschriebene Steinwollisolierung ist mit 0,75 mm
Aluminumblech zu ummanteln; Nähte und Stöße überlappt und
gesickt, einschl. aller Befestigungsmaterialien, Abstandshalter,
Endabschlüsse und Anpassung an Durchbrüchen, Öffnungen,
Abgänge, Formstücke, usw.

liefern und montieren
Menge: 20,000 m

**05.06.30 Steinwolleisolierung mit Blechmantel für Mediumsrohr DA 88,9**
Steinwolleisolierung für Mediumsrohre mit alukaschierten
Dämmschalen für Rohrleitung DA 88,9

aus Steinwolle, nichtbrennbar nach DIN 4102-1, Schmelzpunkt
> 1000°C nach DIN 4102-17, Wärmeleitfähigkeit 0,035 W/(mK), Rohdichte > 90 kg/m³.

Die Rohrschalen sind mit verzinktem Bindedraht, 6
Wicklungen pro lfd. Meter auf Rohren und Formteilen zu
befestigen. Überlappungen und Rundstöße sind mit
selbstklebenden Alu-Folienbändern abzukleben, einschl. aller
Befestigungsmaterialien, Abstandshalter.
Vorbeschriebene Steinwollisolierung ist mit 0,75 mm
Aluminumblech zu ummanteln; Nähte und Stöße überlappt und
gesickt, einschl. aller Befestigungsmaterialien, Abstandshalter,
Endabschlüsse und Anpassung an Durchbrüchen, Öffnungen,
Abgänge, Formstücke, usw.

liefern und montieren
Menge: 8,000 m

**05.06.40 Steinwolleisolierung mit Blechmantel für Rohrbögen DA 21,3**
Steinwolleisolierung mit Blechmantel für Rohrbögen DA 21,3
Zulage zur vorgenannter Isolierungsposition für Ausführung von
Rohrbogen DA 21,3
Menge: 6,000 St

**05.06.50 Steinwolleisolierung mit Blechmantel für Rohrbögen DA 60,3**
Steinwolleisolierung mit Blechmantel für Rohrbögen DA 60,3
Zulage zur vorgenannter Isolierungsposition für Ausführung von
Rohrbogen DA 60,3
Menge: 19,000 St

**05.06.60 Steinwolleisolierung mit Blechmantel für Rohrbögen DA 88,9**
Steinwolleisolierung mit Blechmantel für Rohrbögen DA 88,9
Zulage zur vorgenannter Isolierungsposition für Ausführung von
Rohrbogen DA 88,9
Menge: 5,000 St

**05.06.70 Kappe zum Abschluss des Blechmantels Rohr DA 21,3**
Abdeckkappe aus VA-Blech (0,75 mm) gem.
vorstehender Position liefern und montieren.
Für Rohrleitungen DA 21,3
Menge: 2,000 St

**05.06.80 Kappe zum Abschluss des Blechmantels Rohr DA 60,3**
Abdeckkappe aus VA-Blech (0,75 mm) gem.
vorstehender Position liefern und montieren.
Für Rohrleitungen DA 60,3
Menge: 5,000 St

**05.06.90 Kappe zum Abschluss des Blechmantels Rohr DA 88,9**
Abdeckkappe aus VA-Blech (0,75 mm) gem.
vorstehender Position liefern und montieren.
Für Rohrleitungen DA 88,9
Menge: 2,000 St

**05.06.100 Elektrische Begleitheizung Kondensatablauf**
Elektrische Begleitheizung für die Kondensatleitung der Gaskühlung (Länge: 6 m, DN 15) liefern und betriebsfertig montieren.

Die Begleitheizung umfasst die außen oberirdisch liegende Kondensatleitung bis zum Eintritt ins Erdreich.

Weitere Vorgaben
Frostschutz bis -20°C
selbstregulierendem Heizband
einschl. Temperaturfühler unter Dämmung
einschl. elektr. Steuergerät als Schnittstelle zur bauseitigen Leistungsversorgung
Steuergerät mit potentialfreien Kontakt für Betriebs- und Störmeldung
einschl. Schaltkasten für Steuergerät
einschl. interner Verkabelung
Heizleistung mind. 10 W/m
Menge: 1,000 St

**05.06.110 Rohrbegleitheizung an Kondensatschleuse DN 15, Zulage**
Zulage zur Rohrbegleitheizung an Rohrleitungen DN 15 für die Ausführung im Bereich einer Kondensatschleuse.
Menge: 1,000 St

### Titel 06 erdverlegte Rohrleitungen

#### Bereich 06.01 Gasleitung

*Hinweis: Erdverlegte Leitung*
Die Verlegung der Rohrleitung erfolgt zwischen der Schnittstelle zur Bestandsleitung vom Faulbehälter und dem Gasspeicher sowie vom Gasspeicher zum Betriebsgebäude erdverlegt im bauseitigen Leitungsgraben. Verbindung von Rohrleitungsteilstücken  und zum Bestand mittels Flanschverbindungen.

**06.01.10 Rohr DN 80, Werkstoff 1.4571/1.4404**
Geschw. Rohr EN 10217-7,
88,9 x 2,0 mm,
Werkstoff 1.4571/1.4404 oder gleichwertig,
Verlegung im bauseitigen Graben,
Gefälle: 1 - 2 %,
liefern und betriebsbereit verlegen.

Ausführungsort:
Die Verlegung der erdverlegten Leitung erfolgt im bauseitgen Graben.
Menge: 55,000 m

**06.01.20 Reduzierstück, DN 100/80, Werkstoff 1.4571/1.4404**
Reduzierstück, geschweißt,
DIN EN 10253-4, Bauart A, mit zylindrischen Enden,
in konzentrischer Ausführung,
114,3 x 88,9 x 2,0 mm,
Werkstoff 1.4571/1.4404 oder gleichwertig,
als Zulage liefern und montieren
(Zulage zur Pos. Rohr DN 80).
Menge: 1,000 St.

**06.01.30 Passgenaues Ablängen, DN 80, Werkstoff 1.4571/1.4404**
Zulage für das Anfertigen eines Passstücks,
Rohr DN 80 mm, Werkstoff 1.4571/1.4404 oder gleichwertig,
Rohr passgenau ablängen, gerade durchtrennen und für die Anschlussschweißung vorbereiten.
Menge: 14,000 St

**06.01.40 Bogen > 45° - 90°, DN 80, Werkstoff 1.4571/1.4404**
Rohrbogen, geschweißt,
> 45° - 90°,
Bauart 3, r = 1,5 D,
88,9 x 2,0 mm,
Werkstoff 1.4571/1.4404 oder gleichwertig,

als Zulage zu vorgenannter Rohrleitung

liefern und im bauseitigen Graben verlegen.
Menge: 5,000 St

**06.01.50 Einschweißbogen, 90°, DN 80, Werkstoff 1.4571/1.4404, Bauart 3**
Einschweißbogen DN 80, 90°,
88,9 x 2,0 mm,
Bauart 3, r = 1,5 D,
Werkstoff 1.4571/1.4404 oder gleichwertig,
als Zulage liefern und montieren
in Rohr 88,9 x 2,0 mm.
Menge: 1,000 St

**06.01.60 Vorschweißbördel, DN 80, Werkstoff 1.4571/1.4404**
Vorschweißbördel,
88,9 x 2,0 mm,
Werkstoff 1.4571/1.4404 oder gleichwertig,
als Zulage liefern und im bauseitigen Graben montieren.
Menge: 3,000 St

**06.01.70 Vorschweißbördel, DN 100, Werkstoff 1.4571/1.4404**
Vorschweißbördel,
114,3 x 2,0 mm,
Werkstoff 1.4571/1.4404 oder gleichwertig,
als Zulage liefern und montieren.
Menge: 1,000 St

**06.01.80 Losflansche, DN 80, Werkstoff 1.4571/1.4404**
Losflansche DN 80, PN 10,
DIN EN 1092-1 TYP 02, mit reduzierter Blattstärke,
Werkstoff 1.4571/1.4404 oder gleichwertig,
als Zulage liefern und im bauseitigen Graben montieren.
Menge: 3,000 St

**06.01.90 Losflansche, DN 100, Werkstoff 1.4571/1.4404**
Losflansche DN 100, PN 10,
DIN EN 1092-1 TYP 02, mit reduzierter Blattstärke,
Werkstoff 1.4571/1.4404 oder gleichwertig,
als Zulage liefern und montieren.
Menge: 1,000 St

**06.01.100 Schraubverbindung, DN 80, mit Dichtung NBR**
Sätze Verbindungsschrauben,
für Flansch-Verbindungen DN 80, PN 10
mit Muttern, Unterlegscheiben, Dichtungsringen und Dichtungsmitteln,
Material Dichtung NBR oder gleichwertig,
für Vorschweiß- und Losflanschverbindungen,
Stahlteile aus Edelstahl A4 oder gleichwertig,
liefern und im bauseitigen Graben montieren.
Menge: 3,000 St

**06.01.110 Schraubverbindung, DN 100, mit Dichtung NBR**
Sätze Verbindungsschrauben,
für Flansch-Verbindungen DN 100, PN 10
mit Muttern, Unterlegscheiben, Dichtungsringen und Dichtungsmitteln,
Material Dichtung NBR oder gleichwertig,
für Vorschweiß- und Losflanschverbindungen,
Stahlteile aus Edelstahl A4 oder gleichwertig,
liefern und montieren.
Menge: 1,000 St

**06.01.120 Korrosionsschutzumhüllung, Rohr, Formstücke DN 80**
Bandsystem für die korrosionsschützende Umhüllung von
erdverlegten Rohren und Bauteilen aus Edelstahl.
Korrosionsschutzumhüllung nach DIN 30672 und DIN EN
12068 für Betriebstemperaturen bis 50°C.
- Belastungsklasse B-50: für mittlere mechanische
Belastung
- 3 Bandlagen, Umhüllungsdicke min. 2,4 mm
- Incl. Vorbehandlung (Primer) nach Vorgaben des
Herstellers
- Einschließlich Umhüllung der Formstücke
- Verarbeitung nach Vorgaben des Herstellers.
Korrosionsschutzumhüllung für Rohrleitung DA 88,9 mm, Werkstoff 1.4571/1.4404 oder gleichwertig, einschl. Rohrbögen vollständig liefern und betriebsfertig einbauen.

Die Abrechnung erfolgt nach m Rohrlänge.
Menge: 55,000 m

**06.01.130 Zulage Korrosionsschutz für Flansche DN 80**
Zulage zur Korrosionsschutzumhüllung für Flansche DN 80
Menge: 5,000 St

**06.01.140 Zulage Korrosionsschutz für Flansche DN 100**
Zulage zur Korrosionsschutzumhüllung für Flansche DN 100
Menge: 1,000 St

### Titel 07 Gasmessungen

*Hinweis: Hinweis Gasmessungen*
Im Rahmen des Projektes werden die Gasmessung in der Falleitung des Faulbehhälters und die Gasmessung im Gasmessraum erneuert. Hierzu wird jeweils ein Stück Rohrleitung ausgetauscht.

#### Bereich 07.01 Demontagearbeiten

*Hinweis: Hinweis Demontagearbeiten*
Die Entsorgung von demontierten werthaltigen Bauteilen erfolgt durch den AG. Als werthaltig sind Bauteile mit einem nenneswerten Metallanteil anzusehen.
Soweit dies nicht explizit in den Demontagepositionen beschrieben wird, sind die folgenden Leistungen durch den AN im Rahmen der Demontagepostion für alle Bauteile zu erbringen, die entsorgt werden:
- Demontage der benannten Bauteile inkl. des wandbündigen Trennens von Befestigungsmaterialien
- Transport der demontierten Bauteile auf dem Kläranlagengelände zu einer zentralen Sammelstelle (Entfernung bis 300 m)
- Zerkleinerung der demontierten Teile auf eine Größe von maximal 5x2 m als Vorbereitung zur Lagerung in einem Container
- Lagerung der demontierten Teile auf der zentralen Sammelstelle, sortiert nach Material
- Einsatz der erforderlichen Krane und Hebezeuge

**07.01.10 Demontage Rohrleitung DN 100**
*** Pauschalposition
Demontage Rohrleitung DN 100, Länge ca. 2,0 m

Montagort: Gasspeicher Gasleitung

Rohrleitungsstück demontieren druch Lösen der beiden Flanschverbindungen, transportieren, zerkleinern auf max. 5 m Länge und in bauseitige Entsorgungscontainer legen gem. Hinweis Demontagearbeiten.
Menge: 1,000 psch

**07.01.20 Demontage Rohrleitung DN 80**
*** Pauschalposition
Demontage Rohrleitung DN 80, Länge ca. 2,0 m

Montagort: Gasmessraum

Rohrleitungsstück demontieren druch Lösen der beiden Flanschverbindungen, transportieren, zerkleinern auf max. 5 m Länge und in bauseitige Entsorgungscontainer legen gem. Hinweis Demontagearbeiten.
Menge: 1,000 psch

#### Bereich 07.02 Rohrleitungen

**07.02.10 Rohr DN 80, Werkstoff 1.4571/1.4404**
Geschw. Rohr EN 10217-7,
88,9 x 2,0 mm,
Werkstoff 1.4571/1.4404 oder gleichwertig,
liefern und betriebsbereit montieren.
Menge: 2,000 m

**07.02.20 Passgenaues Ablängen, DN 80, Werkstoff 1.4571/1.4404**
Zulage für das Anfertigen eines Passstücks,
Rohr DN 80 mm, Werkstoff 1.4571/1.4404 oder gleichwertig,
Rohr passgenau ablängen, gerade durchtrennen und für die Anschlussschweißung vorbereiten.
Menge: 4,000 St

**07.02.30 Reduzierstück, DN 100/80, Werkstoff 1.4571/1.4404**
Reduzierstück, geschweißt,
DIN EN 10253-4, Bauart A, mit zylindrischen Enden,
in konzentrischer Ausführung,
114,3 x 88,9 x 2,0 mm,
Werkstoff 1.4571/1.4404 oder gleichwertig,
als Zulage liefern und montieren
(Zulage zur Pos. Rohr DN 80).
Menge: 2,000 St.

**07.02.40 Vorschweißbördel, DN 80, Werkstoff 1.4571/1.4404**
Vorschweißbördel,
88,9 x 2,0 mm,
Werkstoff 1.4571/1.4404 oder gleichwertig,
als Zulage liefern und montieren.
Menge: 6,000 St

**07.02.50 Vorschweißbördel, DN 100, Werkstoff 1.4571/1.4404**
Vorschweißbördel,
114,3 x 2,0 mm,
Werkstoff 1.4571/1.4404 oder gleichwertig,
als Zulage liefern und montieren.
Menge: 2,000 St

**07.02.60 Losflansche, DN 80, Werkstoff 1.4571/1.4404**
Losflansche DN 80, PN 10,
DIN EN 1092-1 TYP 02, mit reduzierter Blattstärke,
Werkstoff 1.4571/1.4404 oder gleichwertig,
als Zulage liefern und montieren.
Menge: 6,000 St

**07.02.70 Losflansche, DN 100, Werkstoff 1.4571/1.4404**
Losflansche DN 100, PN 10,
DIN EN 1092-1 TYP 02, mit reduzierter Blattstärke,
Werkstoff 1.4571/1.4404 oder gleichwertig,
als Zulage liefern und montieren.
Menge: 2,000 St

**07.02.80 Schraubverbindung, DN 80, mit Dichtung NBR**
Sätze Verbindungsschrauben,
für Flansch-Verbindungen DN 80, PN 10
mit Muttern, Unterlegscheiben, Dichtungsringen und Dichtungsmitteln,
Material Dichtung NBR oder gleichwertig,
für Vorschweiß- und Losflanschverbindungen,
Stahlteile aus Edelstahl A4 oder gleichwertig,
liefern und montieren.
Menge: 6,000 St

**07.02.90 Schraubverbindung, DN 100, mit Dichtung NBR**
Sätze Verbindungsschrauben,
für Flansch-Verbindungen DN 100, PN 10
mit Muttern, Unterlegscheiben, Dichtungsringen und Dichtungsmitteln,
Material Dichtung NBR oder gleichwertig,
für Vorschweiß- und Losflanschverbindungen,
Stahlteile aus Edelstahl A4 oder gleichwertig,
liefern und montieren.
Menge: 2,000 St

**07.02.100 Inertisierungsanschluss 1/2"**
Inertisierungsanschluss 1/2" (DN 15) für
Druckrohrleitungen aus 1.4571/1.4404 oder gleichwertig
mit DVGW-Zulassung zum Betrieb in Gasleitungen
zum Anschluss einer Innengewindes im Wesentlichen
bestehend aus:

- Kugelabsperrhahn (2-teilig, voller Durchgang, V4A oder gleichwertig,
beidseitiges Innengewinde)
- Nippel mit Außengewinde 1/2" aus 1.4571/1.4404 oder gleichwertig
- Blinddeckel mit Innengewinde aus 1.4571/1.4404 oder gleichwertig

inkl. Rohrleitungsverbindung liefern und montieren.
Menge: 2,000 St

**07.02.110 Halterungen, Edelstahlkonstruktionen**
Rohrleitungshalterungen und Auflager nach Erfordernis
fertigen, liefern und betriebsfertig montieren.
Ausführung in handelsüblichen Profilen,
Werkstoff 1.4301 oder gleichwertig,
einschl. Kopf- und Fußplatten und Montagematerial,
einschl. Unterlagen aus Neoprene oder gleichwertig,
für Rohrleitungen bis DN 200.
Menge: 3,000 kg

### Titel 08 Nachweis-/Stundenlohnarbeiten

*Hinweis: Hinweis Stundenlohnarbeiten*
Leistungen gemäß den nachfolgend aufgeführten Verrechnungssätzen werden nur vergütet, wenn die Ausführung ausdrücklich durch den Auftraggeber angeordnet wurde.

Die Verrechnungssätze, in denen alle Zuschläge enthalten sind, gelten für die normale, tarifliche Arbeitszeit nach den jeweils geltenden Tarifbestimmungen. Für Über-, Nacht-, Sonn- und Feiertagsstunden werden die tariflichen Aufschläge vergütet. Die Auslösung wird nicht gesondert vergütet.

**08.10 Verrechnungssatz Obermonteur / Vorarbeiter**
Stundenlohnarbeiten durch Arbeitskräfte auf Anordnung des AG ausführen.
- Obermonteur / Vorarbeiter
Menge: 8,000 h

**08.20 Verrechnungssatz Monteur / Facharbeiter**
Stundenlohnarbeiten durch Arbeitskräfte auf Anordnung
des AG ausführen.
- Monteur / Schweißer / Elektriker / Facharbeiter
Menge: 10,000 h

**08.30 Verrechnungssatz Kleingeräte**
Verrechnungssatz für den Einsatz von Kleingeräte ohne Bedienung:
Trennschleifer, Schweißgerät, Bohrhammer
Menge: 15,000 h
